# Excavació de terres a cel obert sota rasant, amb mitjans mecànics

- Propietat de l'arxiu: CYPE Ingenieros S.A.
- Format: FIEBDC-3/2016
- Programa: Generador de preus de la construcció. CYPE Ingenieros, S.A.
- Data: 17/06/2024
- Divisa: EUR
- Costos indirectes: 3 %
- IVA: 21 %

## A Condicionament del terreny

### AC Moviment de terres en obra civil

#### ACE Excavacions

**ACE015** m³ Excavació de terres a cel obert sota rasant, amb mitjans mecànics.
Excavació a cel obert sota rasant, en terra tova, de més de 4 m de profunditat màxima, amb mitjans mecànics, i càrrega a camió. Inclús tall per pous de recalçar, realitzats en distintes fases segons ordre preestablerta.
Criteri de valoració econòmica: El preu inclou la formació de la rampa provisional per a accés de la maquinària al fons de l'excavació i la seva posterior retirada, però no inclou el transport dels materials excavats.
Inclou: Replanteig general i fixació dels punts i nivells de referència. Situació dels punts topogràfics. Replanteig dels pous de recalçar i senyalització de les fases. Excavació mitjançat tall per pous de recalçar i extracció de les terres. Càrrega a camió de les terres excavades.
Criteri d'amidament de projecte: Volum mesurat sobre les seccions teòriques de l'excavació, segons documentació gràfica de Projecte.
Criteri de mesura d'obra: Es mesurarà el volum teòric executat segons especificacions de Projecte, sense incloure els increments per excessos d'excavació no autoritzats, ni el reblert necessari per a reconstruir la secció teòrica per defectes imputables al Contractista. Es mesurarà l'excavació una vegada realitzada i abans que sobre ella s'efectuï cap tipus de reblert. Si el Contractista tanqués l'excavació abans de conformat l'amidament, s'entendrà que s'avé al que unilateralment determini el director de l'execució de l'obra.

| Codi | Ut | Descripció | Rendiment | Preu | Import |
|---|---|---|---|---|---|
| mq01ret020b | h | Retrocarregadora sobre pneumàtics, de 70 kW. (maquinària) | 0.087 | 41.71 | 3.629 |
| mo087 | h | Ajudant construcció d'obra civil. (mà d'obra) | 0.075 | 25.28 | 1.896 |
| % | % | Costos directes complementaris | 2 % | 5.525 | 0.111 |
|  |  | Costos directes |  |  | 5.636 |

Residus:
- excavació: ruo170504 Terra i pedres diferents de les especificades en el codi 17 05 03. (component de residu); rendiment 1060 kg; Codi LER 17 05 04; Massa de l'element 1 kg; Volum 0.000625 m3
