# Reomplert localitzat amb material de drenatge

- Propietat de l'arxiu: CYPE Ingenieros S.A.
- Format: FIEBDC-3/2016
- Programa: Generador de preus de la construcció. CYPE Ingenieros, S.A.
- Data: 17/06/2024
- Divisa: EUR
- Costos indirectes: 3 %
- IVA: 21 %

## A Condicionament del terreny

### AU Drenatges

#### AUR Reblerts

**AUR030** m³ Reomplert localitzat amb material de drenatge.
Reomplert localitzat amb grava filtrant sense classificar, sota solera, per drenatge de l'aigua ascendent del nivell freàtic, i compactació en tongades successives de 20 cm d'espessor màxim amb corró vibrant de guiat manual.
Criteri de valoració econòmica: El preu no inclou la xarxa de drenatge.
Inclou: Descàrrega a peu de tall dels àrids a utilitzar en els treballs de reblert. Replanteig general i de nivells. Estesa del material de reblert en tongades d'espessor uniforme. Humectació o dessecació de cada tongada. Compactació. Realització de proves de servei.
Criteri d'amidament de projecte: Volum mesurat sobre els plànols de perfils transversals del Projecte, que defineixen el moviment de terres a realitzar en obra.
Criteri de mesura d'obra: Es mesurarà, en perfil compactat, el volum realment executat segons especificacions de Projecte, sense incloure els increments per excessos d'excavació no autoritzats.

| Codi | Ut | Descripció | Rendiment | Preu | Import |
|---|---|---|---|---|---|
| mt01ard030b | t | Grava filtrant sense classificar. (material) | 1.5 | 19.35 | 29.025 |
| mt08aaa010a | m³ | Aigua. (material) | 0.008 | 1.53 | 0.012 |
| mq01pan070b | h | Mini pala carregadora sobre pneumàtics, de 52 kW/1 m³ kW. (maquinària) | 0.028 | 37.53 | 1.051 |
| mq02roa010a | h | Corró vibrant de guiat manual, de 700 kg, amplada de treball 70 cm. (maquinària) | 0.38 | 9.67 | 3.675 |
| mo113 | h | Peó ordinari construcció. (mà d'obra) | 0.455 | 23.81 | 10.834 |
| % | % | Costos directes complementaris | 2 % | 44.597 | 0.892 |
|  |  | Costos directes |  |  | 45.489 |

Residus:
- col·locació: mt01ard030b Grava filtrant sense classificar; factor de residu 0.00474561

## Recursos

**mt01ard030b** t Grava filtrant sense classificar
Dades tècniques: Cost energètic 75.000 MJ; Emissió de CO2 4.000 kg; Codi LER 01 04 08; Massa de l'element 1000 kg; Volum 0.666667 m3

**mt08aaa010a** m³ Aigua
Dades tècniques: Cost energètic 60.000 MJ; Emissió de CO2 30.000 kg
