# Drenatge subsuperficial amb cel·les de polipropilè

- Propietat de l'arxiu: CYPE Ingenieros S.A.
- Format: FIEBDC-3/2016
- Programa: Generador de preus de la construcció. CYPE Ingenieros, S.A.
- Data: 17/06/2024
- Divisa: EUR
- Costos indirectes: 3 %
- IVA: 21 %

## A Condicionament del terreny

### AU Drenatges

#### AUS Subsuperficials

**AUS010** m² Drenatge subsuperficial amb cel·les de polipropilè.
Drenatge subsuperficial per a la captació i evacuació d'aigües pluvials, format per cel·les de drenatge de polipropilè amb estructura tridimensional, amb un percentatge de buits del 90%, de 400x600x30 mm, resistència a compressió 70 t/m², capacitat de drenatge horitzontal 80 l/(m²·min), capacitat de drenatge vertical 600 l/(m²·min), pes 2,6 kg/m², unió per encadellat, revestides per la seva cara superior i inferior amb geotèxtil de polipropilè, (120 g/m²).
Criteri de valoració econòmica: El preu no inclou la superfície suport ni el revestiment.
Inclou: Replanteig. Col·locació del geotèxtil inferior. Col·locació de les cel·les. Col·locació del geotèxtil superior.
Criteri d'amidament de projecte: Superfície mesurada segons documentació gràfica de Projecte.
Criteri de mesura d'obra: Es mesurarà la superfície realment executada segons especificacions de Projecte.

| Codi | Ut | Descripció | Rendiment | Preu | Import |
|---|---|---|---|---|---|
| mt11cun140aa | m² | Cel·les de drenatge de polipropilè amb estructura tridimensional, amb un percentatge de buits del 90%, de 400x600x30 mm, resistència a compressió 70 t/m², capacitat de drenatge horitzontal 80 l/(m²·min), capacitat de drenatge vertical 600 l/(m²·min), pes 2,6 kg/m², unió per encadellat. (material) | 1 | 13.86 | 13.860 |
| mt14gso030aaae | m² | Geotèxtil no teixit sintètic, termosoldat, de polipropilè, amb una resistència a la tracció longitudinal de 8 kN/m, una resistència a la tracció transversal de 10,1 kN/m, una obertura de con a l'assaig de perforació dinàmica segons UNE-EN ISO 13433 inferior a 40 mm, resistència CBR a punxonament 0,3 kN i una massa superficial de 120 g/m², segons UNE-EN 13252. (material) | 2.1 | 1.11 | 2.331 |
| mo041 | h | Oficial 1ª construcció d'obra civil. (mà d'obra) | 0.029 | 28.42 | 0.824 |
| mo087 | h | Ajudant construcció d'obra civil. (mà d'obra) | 0.032 | 25.28 | 0.809 |
| % | % | Costos directes complementaris | 2 % | 17.824 | 0.356 |
|  |  | Costos directes |  |  | 18.180 |

Residus:
- col·locació: mt14gso030aaae; factor de residu 0.07

## Recursos

**mt11cun140aa** m² Cel·les de drenatge de polipropilè amb estructura tridimensional
Dades tècniques: Cost energètic 241.859 MJ; Emissió de CO2 7.573 kg
Residus:
- embalatge: re170201 Fusta. (component de residu); rendiment 0.001 kg; Codi LER 17 02 01; Massa de l'element 1 kg; Volum 0.000909 m3
- embalatge: re170203 Plàstic. (component de residu); rendiment 0.002 kg; Codi LER 17 02 03; Massa de l'element 1 kg; Volum 0.001667 m3

**mt14gso030aaae** m² Geotèxtil no teixit sintètic
Dades tècniques: Cost energètic 16.404 MJ; Emissió de CO2 0.564 kg; Codi LER 17 06 04; Massa de l'element 0.12 kg; Volum 0.0002 m3
Residus:
- embalatge: re170203 Plàstic; rendiment 0.024 kg
