# Mur de gabions de malla electrosoldada

- Propietat de l'arxiu: CYPE Ingenieros S.A.
- Format: FIEBDC-3/2016
- Programa: Generador de preus de la construcció. CYPE Ingenieros, S.A.
- Data: 28/10/2025
- Divisa: EUR
- Costos indirectes: 3 %
- IVA: 21 %

## C Fonamentacions

### CC Contencions

#### CCG Murs de gabions

**CCG020** m³ Mur de gabions de malla electrosoldada.
Mur de gabions amb una cara vista, de 2000x1000x1000 mm de malla electrosoldada, de filferro d'acer galvanitzat de 4,5 mm de diàmetre, amb una obertura de malla de 100x100 mm en totes les cares; amb diafragma intermedi de 1000x1000 m de malla electrosoldada, de filferro d'acer galvanitzat de 4,5 mm de diàmetre, amb una obertura de malla de 100x100 mm, engrapat perpendicularment a les malles de cara, posteriors, terra i tapa del gabió; i reblert amb mitjans mecànics amb pedra granítica, de granulometria compresa entre 70 i 250 mm; muntatge i desmuntatge del sistema d'encofrat necessari per a evitar la deformació dels gabions durant el seu ompliment i assegurar l'alineació i aplomat de l'estructura. Inclús tensors i grapes per a conformar adequadament els gabions.
Inclou: Replanteig. Preparació de la superfície de recolzament. Col·locació de les malles del gabió, fixades amb grapes. Col·locació dels diafragmes intermedis, fixats amb grapes. Col·locació dels tensors. Muntatge del sistema d'encofrat dels paraments vists dels gabions. Reomplert dels gabions. Desmuntatge del sistema d'encofrat. Retirada del material sobrant.
Criteri d'amidament de projecte: Volum mesurat sobre la secció teòrica de càlcul, segons documentació gràfica de Projecte.
Criteri de mesura d'obra: Es mesurarà el volum teòric executat segons especificacions de Projecte.

| Codi | Ut | Descripció | Rendiment | Preu | Import |
|---|---|---|---|---|---|
| mt07etf010b | U | Gabió de 2000x1000x1000 mm de malla electrosoldada, de filferro d'acer galvanitzat, segons UNE-EN 10244-2, de 4,5 mm de diàmetre, amb una obertura de malla de 100x100 mm en totes les cares, amb una resistència a la corrosió en boira salina superior a 3000 hores segons UNE-EN ISO 10289 i UNE-EN ISO 9227, una resistència a la tracció del filferro d'entre 500 i 800 N/mm² segons UNE-EN 10223-8 i una resistència mínima de les soldadures d'un 75% de la resistència del filferro. (material) | 0.5 | 63.68 | 31.840 |
| mt07etf015a | U | Diafragma intermedi de 1000x1000 m de malla electrosoldada, de filferro d'acer galvanitzat, segons UNE-EN 10244-2, de 4,5 mm de diàmetre, amb una obertura de malla de 100x100 mm, amb una resistència a la corrosió en boira salina superior a 3000 hores segons UNE-EN ISO 10289 i UNE-EN ISO 9227, una resistència a la tracció del filferro d'entre 500 i 800 N/mm² segons UNE-EN 10223-8 i una resistència mínima de les soldadures d'un 75% de la resistència del filferro. (material) | 1.5 | 6.46 | 9.690 |
| mt50spa052b | m | Tauló de fusta de pi, de 20x7,2 cm. (material) | 0.3 | 6.46 | 1.938 |
| mt50spa101 | kg | Claus d'acer. (material) | 0.075 | 1.91 | 0.143 |
| mt50spa081a | U | Puntal metàl·lic telescòpic, de fins a 3 m d'altura. (material) | 0.01 | 19.67 | 0.197 |
| mt07etf020a | U | Tensor de filferro d'acer galvanitzat, segons UNE-EN 10244-2, de 5 mm de diàmetre i 510 mm de longitud, amb una resistència a la corrosió en boira salina superior a 3000 hores segons UNE-EN ISO 10289 i UNE-EN ISO 9227, una resistència a la tracció del filferro d'entre 500 i 800 N/mm² segons UNE-EN 10223-8 i una resistència mínima de les soldadures d'un 75% de la resistència del filferro. (material) | 8 | 0.45 | 3.600 |
| mt07etf025a | U | Grapa de filferro d'acer galvanitzat, segons UNE-EN 10244-2, de 3 mm de diàmetre, amb una resistència a la tracció superior a 1720 N/mm² i una resistència a l'obertura superior a 2000 N/mm². (material) | 80 | 0.03 | 2.400 |
| mt06psm010c | m³ | Pedra granítica de granulometria compresa entre 70 i 250 mm, amb desgast en l'assaig de Los Ángeles < 50. (material) | 1.1 | 22.22 | 24.442 |
| mq01exn020a | h | Retroexcavadora hidràulica sobre pneumàtics, de 105 kW. (maquinària) | 0.089 | 52.93 | 4.711 |
| mq04cab010c | h | Camió basculant de 12 t de càrrega, de 162 kW. (maquinària) | 0.075 | 45.88 | 3.441 |
| mo041 | h | Oficial 1ª construcció d'obra civil. (mà d'obra) | 0.243 | 29.67 | 7.210 |
| mo087 | h | Ajudant construcció d'obra civil. (mà d'obra) | 1.215 | 26.39 | 32.064 |
| % | % | Costos directes complementaris | 4 % | 121.676 | 4.867 |
|  |  | Costos directes |  |  | 126.543 |

Residus:
- col·locació: mt07etf010b; factor de residu 0.0053
- col·locació: mt07etf015a; factor de residu 0.0188
- col·locació: mt50spa052b Tauló de fusta de pi, de 20x7,2 cm; factor de residu 1
- col·locació: mt50spa101 Claus d'acer; factor de residu 0.0045
- col·locació: mt50spa081a Puntal metàl·lic telescòpic, de fins a 3 m d'altura; factor de residu 1
- col·locació: mt07etf025a; factor de residu 0.005
- col·locació: mt06psm010c Pedra granítica de granulometria compresa entre 70 i 250 mm, amb desgast en l'assaig de Los Ángeles < 50; factor de residu 0.0154

## Recursos

**mt07etf010b** U Gabió de 2000x1000x1000 mm de malla electrosoldada
Dades tècniques: Cost energètic 355.320 MJ; Emissió de CO2 36.031 kg; Codi LER 17 04 05; Massa de l'element 14 kg; Volum 0.006667 m3
Residus:
- embalatge: re170203 Plàstic. (component de residu); rendiment 0.04 kg; Codi LER 17 02 03; Massa de l'element 1 kg; Volum 0.001667 m3

**mt07etf015a** U Diafragma intermedi de 1000x1000 m de malla electrosoldada
Dades tècniques: Cost energètic 353.850 MJ; Emissió de CO2 35.960 kg; Codi LER 17 04 05; Massa de l'element 14 kg; Volum 0.006667 m3
Residus:
- embalatge: re170203 Plàstic; rendiment 0.025 kg

**mt50spa052b** m Tauló de fusta de pi, de 20x7,2 cm
Dades tècniques: Cost energètic 1124.755 MJ; Emissió de CO2 -15.401 kg; Codi LER 17 02 01; Massa de l'element 8.28 kg; Volum 0.007527 m3

**mt50spa101** kg Claus d'acer
Dades tècniques: Cost energètic 14.060 MJ; Emissió de CO2 0.570 kg; Codi LER 17 04 05; Massa de l'element 1 kg; Volum 0.000476 m3

**mt50spa081a** U Puntal metàl·lic telescòpic, de fins a 3 m d'altura
Dades tècniques: Cost energètic 139.194 MJ; Emissió de CO2 5.643 kg; Codi LER 17 04 05; Massa de l'element 9.9 kg; Volum 0.004714 m3

**mt07etf025a** U Grapa de filferro d'acer galvanitzat
Dades tècniques: Cost energètic 1.281 MJ; Emissió de CO2 0.131 kg; Codi LER 17 04 05; Massa de l'element 0.051 kg; Volum 0.000024 m3
Residus:
- embalatge: re150101 Envasos de paper i cartró. (component de residu); rendiment 0.001 kg; Codi LER 15 01 01; Massa de l'element 1 kg; Volum 0.001333 m3

**mt06psm010c** m³ Pedra granítica de granulometria compresa entre 70 i 250 mm, amb desgast en l'assaig de Los Ángeles < 50
Dades tècniques: Cost energètic 7157.000 MJ; Emissió de CO2 204.000 kg; Codi LER 01 04 13; Massa de l'element 1700 kg; Volum 1.133333 m3
