# Xapat de muro de formigón amb peces irregulars de pedra natural

- Propietat de l'arxiu: CYPE Ingenieros S.A.
- Format: FIEBDC-3/2016
- Programa: Generador de preus de la construcció. CYPE Ingenieros, S.A.
- Data: 25/04/2024
- Divisa: EUR
- Costos indirectes: 3 %
- IVA: 21 %

## C Fonamentacions

### CC Contencions

#### CCH Murs de contenció de formigó

**CCH050** m² Xapat de muro de formigón amb peces irregulars de pedra natural.
Xapat de mur de formigó, de fins a 3 m d'altura, amb peces irregulars de pissarra, d'entre 3 i 4 cm d'espessor, acabat natural, rebudes amb morter bastard de ciment CEM II/A-P 32,5 R, cal i sorra, M-7,5 i rejuntades amb el mateix material.
Inclou: Preparació de la superfície suport. Preparació de les peces. Col·locació de les peces. Rejuntat. Neteja.
Criteri d'amidament de projecte: Superfície mesurada segons documentació gràfica de Projecte.
Criteri de mesura d'obra: Es mesurarà la superfície realment executada segons especificacions de Projecte.

| Codi | Ut | Descripció | Rendiment | Preu | Import |
|---|---|---|---|---|---|
| mt19cir010c | m² | Peces irregulars de pissarra, d'entre 3 i 4 cm d'espessor, acabat natural. (material) | 1 | 35.89 | 35.890 |
| mt09mor020c | m³ | Morter bastard de ciment CEM II/A-P 32,5 R, cal i sorra, tipus M-7,5, confeccionat en obra con 300 kg/m³ de ciment i una proporció en volum 1:1/2:4. (material) | 0.03 | 161.52 | 4.846 |
| mo022 | h | Oficial 1ª col·locador de pedra natural. (mà d'obra) | 1.583 | 28.42 | 44.989 |
| mo060 | h | Ajudant col·locador de pedra natural. (mà d'obra) | 1.583 | 25.28 | 40.018 |
| % | % | Costos directes complementaris | 2 % | 125.743 | 2.515 |
|  |  | Costos directes |  |  | 128.258 |

Residus:
- col·locació: mt19cir010c Peces irregulars de pissarra, d'entre 3 i 4 cm d'espessor, acabat natural; factor de residu 0.0361012
- col·locació: mt09mor020c; factor de residu 0.0036

## Recursos

**mt19cir010c** m² Peces irregulars de pissarra, d'entre 3 i 4 cm d'espessor, acabat natural
Dades tècniques: Cost energètic 192.774 MJ; Emissió de CO2 6.761 kg; Codi LER 01 04 13; Massa de l'element 84 kg; Volum 0.056 m3
Residus:
- embalatge: re170201 Fusta. (component de residu); rendiment 0.032 kg; Codi LER 17 02 01; Massa de l'element 1 kg; Volum 0.000909 m3
- embalatge: re170203 Plàstic. (component de residu); rendiment 0.021 kg; Codi LER 17 02 03; Massa de l'element 1 kg; Volum 0.001667 m3

**mt09mor020c** m³ Morter bastard de ciment CEM II/A-P 32,5 R
Dades tècniques: Cost energètic 3724.000 MJ; Emissió de CO2 323.000 kg; Codi LER 17 01 01; Massa de l'element 1900 kg; Volum 1.266667 m3
