# Tall de paviment

- Propietat de l'arxiu: CYPE Ingenieros S.A.
- Format: FIEBDC-3/2016
- Programa: Generador de preus de la construcció. CYPE Ingenieros, S.A.
- Data: 17/06/2024
- Divisa: EUR
- Costos indirectes: 3 %
- IVA: 21 %

## D Demolicions

### DM Ferms i paviments

#### DMC Talls

**DMC010** m Tall de paviment.
Tall de paviment d'aglomerat asfàltic, mitjançant màquina talladora de paviment, i càrrega manual sobre camió o contenidor.
Inclou: Replanteig de les zones a tallar. Cort del paviment. Neteja de les restes de l'obra. Càrrega manual d'enderrocs sobre camió o contenidor.
Criteri d'amidament de projecte: Longitud mesurada segons documentació gràfica de Projecte.
Criteri de mesura d'obra: Es mesurarà la longitud realment executada segons especificacions de Projecte.

| Codi | Ut | Descripció | Rendiment | Preu | Import |
|---|---|---|---|---|---|
| mq11eqc010 | h | Talladora de paviment amb arrencada, desplaçament i regulació del disc de tall manuals. (maquinària) | 0.061 | 42.15 | 2.571 |
| mo087 | h | Ajudant construcció d'obra civil. (mà d'obra) | 0.073 | 25.28 | 1.845 |
| % | % | Costos directes complementaris | 2 % | 4.416 | 0.088 |
|  |  | Costos directes |  |  | 4.504 |
