# Desmuntatge de cartell mural

- Propietat de l'arxiu: CYPE Ingenieros S.A.
- Format: FIEBDC-3/2016
- Programa: Generador de preus de la construcció. CYPE Ingenieros, S.A.
- Data: 17/06/2024
- Divisa: EUR
- Costos indirectes: 3 %
- IVA: 21 %

## D Demolicions

### DT Equipament urbà

#### DTM Mobiliari urbà

**DTM050** U Desmuntatge de cartell mural.
Desmuntatge de cartell mural de xapa d'acer, de fins a 3 m² de superfície, amb mitjans manuals, i càrrega manual sobre camió o contenidor.
Criteri de valoració econòmica: El preu inclou la reparació de desperfectes en la superfície de suport.
Inclou: Desmuntatge de l'element. Reparació de la superfície de recolzament. Retirada i apilament del material desmuntat. Neteja de les restes de l'obra. Càrrega manual del material desmuntat i restes de l'obra sobre camió o contenidor.
Criteri d'amidament de projecte: Nombre d'unitats previstes, segons documentació gràfica de Projecte.
Criteri de mesura d'obra: S'amidarà el nombre d'unitats realment desmuntades segons especificacions de Projecte.

| Codi | Ut | Descripció | Rendiment | Preu | Import |
|---|---|---|---|---|---|
| mo087 | h | Ajudant construcció d'obra civil. (mà d'obra) | 0.332 | 25.28 | 8.393 |
| % | % | Costos directes complementaris | 2 % | 8.393 | 0.168 |
|  |  | Costos directes |  |  | 8.561 |

Residus:
- demolició: ruo170405 Ferro i acer. (component de residu); rendiment 156 kg; Codi LER 17 04 05; Massa de l'element 1 kg; Volum 0.000476 m3
