# Cànon d'abocament per lliurament de bidó amb residus perillosos a gestor autoritzat

- Propietat de l'arxiu: CYPE Ingenieros S.A.
- Format: FIEBDC-3/2016
- Programa: Generador de preus de la construcció. CYPE Ingenieros, S.A.
- Data: 17/06/2024
- Divisa: EUR
- Costos indirectes: 3 %
- IVA: 21 %

## G Gestió de residus

### GE Gestió de residus perillosos

#### GEC Lliurament de residus perillosos a gestor autoritzat

**GEC010** U Cànon d'abocament per lliurament de bidó amb residus perillosos a gestor autoritzat.
Cànon d'abocament per lliurament a gestor autoritzat de residus perillosos, de bidó de 60 litres de capacitat amb residus perillosos procedents de la construcció o demolició.
Criteri de valoració econòmica: El preu no inclou el recipient ni el transport.
Criteri d'amidament de projecte: Nombre d'unitats previstes, segons documentació gràfica de Projecte.
Criteri de mesura d'obra: Es mesurarà el nombre d'unitats realment entregades segons especificacions de Projecte.

| Codi | Ut | Descripció | Rendiment | Preu | Import |
|---|---|---|---|---|---|
| mt08grg030oa | U | Cànon d'abocament per lliurament a gestor autoritzat de residus perillosos de bidó de 60 litres de capacitat, amb residus perillosos procedents de la construcció o demolició. (material) | 1 | 72.61 | 72.610 |
| % | % | Costos directes complementaris | 2 % | 72.610 | 1.452 |
|  |  | Costos directes |  |  | 74.062 |
