# Vàlvula de retenció

- Propietat de l'arxiu: CYPE Ingenieros S.A.
- Format: FIEBDC-3/2016
- Programa: Generador de preus de la construcció. CYPE Ingenieros, S.A.
- Data: 17/06/2024
- Divisa: EUR
- Costos indirectes: 3 %
- IVA: 21 %

## I Instal·lacions

### IU Urbanes

#### IUA Xarxes d'aigua potable

**IUA103** U Vàlvula de retenció.
Vàlvula de retenció de doble clapeta, amb cos de ferro colat i clapeta, eix i ressort d'acer inoxidable, DN 125 mm, PN 16 atm. Inclús elements de muntatge i accessoris necessaris per al seu correcte funcionament.
Inclou: Replanteig. Col·locació. Connexionat i comprovació del seu correcte funcionament.
Criteri d'amidament de projecte: Nombre d'unitats previstes, segons documentació gràfica de Projecte.
Criteri de mesura d'obra: Es mesurarà el nombre d'unitats realment executades segons especificacions de Projecte.

| Codi | Ut | Descripció | Rendiment | Preu | Import |
|---|---|---|---|---|---|
| mt37svr020g | U | Vàlvula de retenció de doble clapeta, amb cos de ferro colat i clapeta, eix i ressort d'acer inoxidable, DN 125 mm, PN 16 atm. (material) | 1 | 110.49 | 110.490 |
| mt37www010 | U | Material auxiliar per a instal·lacions de lampisteria. (material) | 1 | 1.43 | 1.430 |
| mo008 | h | Oficial 1ª lampista. (mà d'obra) | 0.33 | 29.34 | 9.682 |
| mo107 | h | Ajudant lampista. (mà d'obra) | 0.33 | 25.25 | 8.333 |
| % | % | Costos directes complementaris | 2 % | 129.935 | 2.599 |
|  |  | Costos directes |  |  | 132.534 |

## Recursos

**mt37svr020g** U Vàlvula de retenció de doble clapeta
Dades tècniques: Cost energètic 202.530 MJ; Emissió de CO2 17.096 kg
Residus:
- embalatge: re150101 Envasos de paper i cartró. (component de residu); rendiment 0.073 kg; Codi LER 15 01 01; Massa de l'element 1 kg; Volum 0.001333 m3
