# Cel·la modular

- Propietat de l'arxiu: CYPE Ingenieros S.A.
- Format: FIEBDC-3/2016
- Programa: Generador de preus de la construcció. CYPE Ingenieros, S.A.
- Data: 17/06/2024
- Divisa: EUR
- Costos indirectes: 3 %
- IVA: 21 %

## I Instal·lacions

### IU Urbanes

#### IUC Centres de transformació

**IUC020** U Cel·la modular.
Cel·la de protecció amb fusible, de 24 kV de tensió assignada, 400 A d'intensitat nominal, 470x735x1740 mm, amb aïllament integral de SF6, formada per cos metàl·lic, embarrat de coure, interruptor-seccionador tripolar rotatiu de 3 posicions connectat/seccionat/posat a terra i fusibles combinats. Inclús accessoris necessaris per la seva correcta instal·lació.
Inclou: Muntatge, connexionat i comprovació del seu correcte funcionament.
Criteri d'amidament de projecte: Nombre d'unitats previstes, segons documentació gràfica de Projecte.
Criteri de mesura d'obra: Es mesurarà el nombre d'unitats realment executades segons especificacions de Projecte.

| Codi | Ut | Descripció | Rendiment | Preu | Import |
|---|---|---|---|---|---|
| mt35amt020a | U | Cel·la de protecció amb fusible, de 24 kV de tensió assignada, 400 A d'intensitat nominal, 470x735x1740 mm, amb aïllament integral de SF6, formada per cos metàl·lic, embarrat de coure, interruptor-seccionador tripolar rotatiu de 3 posicions connectat/seccionat/posat a terra i fusibles combinats. (material) | 1 | 3575.8 | 3575.800 |
| mo003 | h | Oficial 1ª electricista. (mà d'obra) | 2.638 | 29.34 | 77.399 |
| mo102 | h | Ajudant electricista. (mà d'obra) | 2.638 | 25.25 | 66.610 |
| % | % | Costos directes complementaris | 2 % | 3719.809 | 74.396 |
|  |  | Costos directes |  |  | 3794.205 |

## Recursos

**mt35amt020a** U Cel·la de protecció amb fusible
Dades tècniques: Cost energètic 4196.301 MJ; Emissió de CO2 176.255 kg
Residus:
- embalatge: re150101 Envasos de paper i cartró. (component de residu); rendiment 2.143 kg; Codi LER 15 01 01; Massa de l'element 1 kg; Volum 0.001333 m3
