# Cuneta prefabricada

- Propietat de l'arxiu: CYPE Ingenieros S.A.
- Format: FIEBDC-3/2016
- Programa: Generador de preus de la construcció. CYPE Ingenieros, S.A.
- Data: 17/06/2024
- Divisa: EUR
- Costos indirectes: 3 %
- IVA: 21 %

## I Instal·lacions

### IU Urbanes

#### IUD Xarxes i sistemes de drenatge

**IUD020** m Cuneta prefabricada.
Formació de cuneta mitjançant peces prefabricades de formigó de secció trapezoïdal, de 30/20x22x100 cm, unides mitjançant junt encadellada, col·locades sobre solera de formigó en massa HM-20/P/20/X0 de 15 cm d'espessor, rebudes amb morter de ciment, industrial, M-5. Inclús preparació de la superfície de recolzament del formigó i rejuntat de les peces amb beurada de ciment. Sense incloure la preparació de la capa base existent.
Inclou: Preparació i neteja de la superfície suport. Formació de solera. Replanteig i traçat de la cuneta. Muntatge de les peces prefabricades. Segellat de junts en les unions entre peces.
Criteri d'amidament de projecte: Longitud mesurada en projecció horitzontal, segons documentació gràfica de Projecte.
Criteri de mesura d'obra: Es mesurarà en projecció horitzontal, la longitud realment executada segons especificacions de Projecte.

| Codi | Ut | Descripció | Rendiment | Preu | Import |
|---|---|---|---|---|---|
| mt10hmf010tLc | m³ | Formigó HM-20/P/20/X0, fabricat en central. (material) | 0.045 | 83.57 | 3.761 |
| mt11cun010a | U | Cuneta prefabricada de formigó de secció trapezoïdal, per recollida d'aigües, de 30/20x22x100 cm, amb junta encadellada. (material) | 1 | 14.81 | 14.810 |
| mt08aaa010a | m³ | Aigua. (material) | 0.006 | 1.53 | 0.009 |
| mt09mif010ca | t | Morter industrial per a obra de paleta, de ciment, color gris, categoria M-5 (resistència a compressió 5 N/mm²), subministrat en sacs, segons UNE-EN 998-2. (material) | 0.009 | 54.64 | 0.492 |
| mt09lec020a | m³ | Beurada de ciment CEM II/B-P 32,5 N 1/2. (material) | 0.001 | 133.53 | 0.134 |
| mq02rod010d | h | Safata vibrant de guiat manual, de 300 kg, amplada de treball 70 cm, reversible. (maquinària) | 0.088 | 7.3 | 0.642 |
| mq01exc010a | h | Retroexcavadora sobre cadenes, de 85 kW. (maquinària) | 0.055 | 55.96 | 3.078 |
| mq04cag010a | h | Camió amb grua de fins a 6 t. (maquinària) | 0.011 | 56.47 | 0.621 |
| mo041 | h | Oficial 1ª construcció d'obra civil. (mà d'obra) | 0.254 | 28.42 | 7.219 |
| mo087 | h | Ajudant construcció d'obra civil. (mà d'obra) | 0.287 | 25.28 | 7.255 |
| % | % | Costos directes complementaris | 2 % | 38.021 | 0.760 |
|  |  | Costos directes |  |  | 38.781 |

Residus:
- col·locació: mt10hmf010tLc Formigó HM-20/P/20/X0, fabricat en central; factor de residu 0.00139589
- col·locació: mt11cun010a Cuneta prefabricada de formigó de secció trapezoïdal, per recollida d'aigües, de 30/20x22x100 cm, amb junta encadellada; factor de residu 0.0248
- col·locació: mt09mif010ca; factor de residu 0.0189
- col·locació: mt09lec020a Beurada de ciment CEM II/B-P 32,5 N 1/2; factor de residu 0.0036

## Recursos

**mt10hmf010tLc** m³ Formigó HM-20/P/20/X0, fabricat en central
Dades tècniques: Cost energètic 1840.000 MJ; Emissió de CO2 230.000 kg; Codi LER 17 01 01; Massa de l'element 2300 kg; Volum 1.533333 m3

**mt11cun010a** U Cuneta prefabricada de formigó de secció trapezoïdal, per recollida d'aigües, de 30/20x22x100 cm, amb junta encadellada
Dades tècniques: Cost energètic 7.230 MJ; Emissió de CO2 11.489 kg; Codi LER 17 01 01; Massa de l'element 75 kg; Volum 0.05 m3
Residus:
- embalatge: re170201 Fusta. (component de residu); rendiment 0.001 kg; Codi LER 17 02 01; Massa de l'element 1 kg; Volum 0.000909 m3
- embalatge: re170203 Plàstic. (component de residu); rendiment 0.05 kg; Codi LER 17 02 03; Massa de l'element 1 kg; Volum 0.001667 m3

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg

**mt09lec020a** m³ Beurada de ciment CEM II/B-P 32,5 N 1/2
Dades tècniques: Cost energètic 3724.000 MJ; Emissió de CO2 323.000 kg; Codi LER 17 01 01; Massa de l'element 1900 kg; Volum 1.266667 m3
