# Estació depuradora biològica

- Propietat de l'arxiu: CYPE Ingenieros S.A.
- Format: FIEBDC-3/2016
- Programa: Generador de preus de la construcció. CYPE Ingenieros, S.A.
- Data: 17/06/2024
- Divisa: EUR
- Costos indirectes: 3 %
- IVA: 21 %

## I Instal·lacions

### IU Urbanes

#### IUE Depuració d'aigües residuals

**IUE052** U Estació depuradora biològica.
Estació depuradora biològica d'aigües residuals, tecnologia VFL, capacitat per a 25 a 75 usuaris (H.E.), càrrega mitjana de matèria orgànica contaminant (DBO5) de 3,6 kg/dia i cabal màxim d'aigua depurada de 8100 litres/dia, equipada amb una estació de bombament, un reactor biològic tipus AT, dos compressors i un dipòsit de fangs. Totalment instal·lada i en funcionament, sense incloure l'excavació, l'anivellament ni el reblert de l'extradós.
Inclou: Replanteig. Col·locació de l'estació depuradora. Connexionat amb les xarxes de conducció d'aigua, de salubritat i elèctrica. Posada en marxa.
Criteri d'amidament de projecte: Nombre d'unitats previstes, segons documentació gràfica de Projecte.
Criteri de mesura d'obra: Es mesurarà el nombre d'unitats realment executades segons especificacions de Projecte.

| Codi | Ut | Descripció | Rendiment | Preu | Import |
|---|---|---|---|---|---|
| mt46edb010j | U | Estació depuradora biològica d'aigües residuals, tecnologia VFL, capacitat per a 25 a 75 usuaris (H.E.), càrrega mitjana de matèria orgànica contaminant (DBO5) de 3,6 kg/dia i cabal màxim d'aigua depurada de 8100 litres/dia, equipada amb una estació de bombament, un reactor biològic tipus AT, dos compressors i un dipòsit de fangs, segons UNE-EN 12566-3. (material) | 1 | 25667.07 | 25667.070 |
| mq04cag010a | h | Camió amb grua de fins a 6 t. (maquinària) | 1.1 | 56.47 | 62.117 |
| mo008 | h | Oficial 1ª lampista. (mà d'obra) | 7.913 | 29.34 | 232.167 |
| mo107 | h | Ajudant lampista. (mà d'obra) | 7.913 | 25.25 | 199.803 |
| mo003 | h | Oficial 1ª electricista. (mà d'obra) | 2.638 | 29.34 | 77.399 |
| mo102 | h | Ajudant electricista. (mà d'obra) | 2.638 | 25.25 | 66.610 |
| % | % | Costos directes complementaris | 2 % | 26305.166 | 526.103 |
|  |  | Costos directes |  |  | 26831.269 |

## Recursos

**mt46edb010j** U Estació depuradora biològica d'aigües residuals
Dades tècniques: Cost energètic 139917.886 MJ; Emissió de CO2 4962.133 kg
Residus:
- embalatge: re150101 Envasos de paper i cartró. (component de residu); rendiment 0.086 kg; Codi LER 15 01 01; Massa de l'element 1 kg; Volum 0.001333 m3
