# Recolzament de fusta

- Propietat de l'arxiu: CYPE Ingenieros S.A.
- Format: FIEBDC-3/2016
- Programa: Generador de preus de la construcció. CYPE Ingenieros, S.A.
- Data: 17/06/2024
- Divisa: EUR
- Costos indirectes: 3 %
- IVA: 21 %

## I Instal·lacions

### IU Urbanes

#### IUL Línies aèries

**IUL010** U Recolzament de fusta.
Pal de fusta de pi de primera qualitat, de 12 m d'altura, 26 cm de diàmetre a la base i 14 cm de diàmetre en cabdell, acabat creosotat, encastat directament en terra cohesiu. Fins i tot excavació amb mitjans mecànics, ataconat amb pedra, reblert posterior amb terres de la pròpia excavació, transport i descàrrega. Totalment muntat.
Inclou: Replanteig. Transport i descàrrega. Excavació. Eliminació de les terres soltes del fons de l'excavació. Hissat del pal. Col·locació i aplomat. Ataconat amb pedra. Reblert amb terres de la pròpia excavació. Eliminació de restes, neteja final i retirada de runa. Càrrega d'enderrocs sobre camió o contenidor.
Criteri d'amidament de projecte: Nombre d'unitats previstes, segons documentació gràfica de Projecte.
Criteri de mesura d'obra: Es mesurarà el nombre d'unitats realment executades segons especificacions de Projecte.

| Codi | Ut | Descripció | Rendiment | Preu | Import |
|---|---|---|---|---|---|
| mt35pya010g | U | Pal de fusta de pi de primera qualitat, de 12 m d'altura, 26 cm de diàmetre a la base i 14 cm de diàmetre en cabdell, acabat creosotat, segons UNE-EN 14229. (material) | 1 | 279.93 | 279.930 |
| mq01exn010i | h | Miniretroexcavadora sobre pneumàtics, de 37,5 kW. (maquinària) | 0.44 | 52.19 | 22.964 |
| mq04cag010a | h | Camió amb grua de fins a 6 t. (maquinària) | 1.43 | 56.47 | 80.752 |
| mo020 | h | Oficial 1ª construcció. (mà d'obra) | 3.297 | 28.42 | 93.701 |
| mo077 | h | Ajudant construcció. (mà d'obra) | 3.297 | 25.28 | 83.348 |
| % | % | Costos directes complementaris | 2 % | 560.695 | 11.214 |
|  |  | Costos directes |  |  | 571.909 |

## Recursos

**mt35pya010g** U Pal de fusta de pi de primera qualitat
Dades tècniques: Cost energètic 26884.672 MJ; Emissió de CO2 -365.047 kg
Residus:
- embalatge: re150101 Envasos de paper i cartró. (component de residu); rendiment 3.585 kg; Codi LER 15 01 01; Massa de l'element 1 kg; Volum 0.001333 m3
