# Recolzament metàl·lic de gelosia

- Propietat de l'arxiu: CYPE Ingenieros S.A.
- Format: FIEBDC-3/2016
- Programa: Generador de preus de la construcció. CYPE Ingenieros, S.A.
- Data: 17/06/2024
- Divisa: EUR
- Costos indirectes: 3 %
- IVA: 21 %

## I Instal·lacions

### IU Urbanes

#### IUL Línies aèries

**IUL014** U Recolzament metàl·lic de gelosia.
Recolzament metàl·lic de gelosia, de 12 m d'altura i 1000 daN d'esforç nominal, compost de cap prismàtic i fust troncopiramidal de secció quadrada, encastat en dau de formigó HM-25/B/20/X0, fabricat en central, abocat des de camió, en terra cohesiu. Fins i tot excavació per a fonamentació amb mitjans mecànics, transport i descàrrega. Totalment muntat.
Inclou: Replanteig. Transport i descàrrega. Excavació de la fonamentació. Eliminació de les terres soltes del fons de l'excavació. Hissat del suport. Col·locació i aplomat. Abocament i compactació del formigó. Eliminació de restes, neteja final i retirada de runa. Càrrega d'enderrocs sobre camió o contenidor.
Criteri d'amidament de projecte: Nombre d'unitats previstes, segons documentació gràfica de Projecte.
Criteri de mesura d'obra: Es mesurarà el nombre d'unitats realment executades segons especificacions de Projecte.

| Codi | Ut | Descripció | Rendiment | Preu | Import |
|---|---|---|---|---|---|
| mt35pya050aa | U | Recolzament metàl·lic de gelosia, de 12 m d'altura i 1000 daN d'esforç nominal, compost de cap prismàtic i fust troncopiramidal de secció quadrada, segons UNE 207017. (material) | 1 | 636.19 | 636.190 |
| mt10hmf010tOb | m³ | Formigó HM-25/B/20/X0, fabricat en central. (material) | 1.21 | 89.91 | 108.791 |
| mq01exn010i | h | Miniretroexcavadora sobre pneumàtics, de 37,5 kW. (maquinària) | 0.462 | 52.19 | 24.112 |
| mq04cag010a | h | Camió amb grua de fins a 6 t. (maquinària) | 1.265 | 56.47 | 71.435 |
| mo020 | h | Oficial 1ª construcció. (mà d'obra) | 3.033 | 28.42 | 86.198 |
| mo077 | h | Ajudant construcció. (mà d'obra) | 3.033 | 25.28 | 76.674 |
| % | % | Costos directes complementaris | 2 % | 1003.400 | 20.068 |
|  |  | Costos directes |  |  | 1023.468 |

Residus:
- col·locació: mt10hmf010tOb Formigó HM-25/B/20/X0, fabricat en central; factor de residu 0.00133591

## Recursos

**mt35pya050aa** U Recolzament metàl·lic de gelosia
Dades tècniques: Cost energètic 3039.406 MJ; Emissió de CO2 160.637 kg
Residus:
- embalatge: re150101 Envasos de paper i cartró. (component de residu); rendiment 3.585 kg; Codi LER 15 01 01; Massa de l'element 1 kg; Volum 0.001333 m3

**mt10hmf010tOb** m³ Formigó HM-25/B/20/X0, fabricat en central
Dades tècniques: Cost energètic 1840.000 MJ; Emissió de CO2 230.000 kg; Codi LER 17 01 01; Massa de l'element 2300 kg; Volum 1.533333 m3
