# Línia aèria d'enllumenat públic

- Propietat de l'arxiu: CYPE Ingenieros S.A.
- Format: FIEBDC-3/2016
- Programa: Generador de preus de la construcció. CYPE Ingenieros, S.A.
- Data: 17/06/2024
- Divisa: EUR
- Costos indirectes: 3 %
- IVA: 21 %

## I Instal·lacions

### IU Urbanes

#### IUP Xarxes d'enllumenat públic

**IUP100** m Línia aèria d'enllumenat públic.
Línia aèria d'enllumenat públic formada per cable multipolar RZ, amb conductors de coure de 4x4 mm² de secció, reacció al foc classe Fca, sent la seva tensió assignada de 0,6/1 kV. Inclús accessoris i elements de subjecció. Totalment muntada, connexionada i provada.
Inclou: Replanteig. Estesa i fixació del cable. Connexionat del cable.
Criteri d'amidament de projecte: Longitud mesurada segons documentació gràfica de Projecte.
Criteri de mesura d'obra: Es mesurarà la longitud realment executada segons especificacions de Projecte.

| Codi | Ut | Descripció | Rendiment | Preu | Import |
|---|---|---|---|---|---|
| mt35cun300e | m | Cable multipolar RZ, sent la seva tensió assignada de 0,6/1 kV, reacció al foc classe Fca segons UNE-EN 50575, amb conductor de coure classe 2 de 4x4 mm² de secció, amb aïllament de polietilè reticulat (R). Segons UNE 21030-2. (material) | 1 | 4.3 | 4.300 |
| mt35www010 | U | Material auxiliar per a instal·lacions elèctriques. (material) | 1 | 1.51 | 1.510 |
| mo003 | h | Oficial 1ª electricista. (mà d'obra) | 0.02 | 29.34 | 0.587 |
| mo102 | h | Ajudant electricista. (mà d'obra) | 0.02 | 25.25 | 0.505 |
| % | % | Costos directes complementaris | 2 % | 6.902 | 0.138 |
|  |  | Costos directes |  |  | 7.040 |

Residus:
- col·locació: mt35cun300e; factor de residu 0.0124579

## Recursos

**mt35cun300e** m Cable multipolar RZ
Dades tècniques: Cost energètic 7.044 MJ; Emissió de CO2 0.198 kg; Codi LER 17 04 11; Massa de l'element 0.19 kg; Volum 0.000127 m3
Residus:
- embalatge: re150101 Envasos de paper i cartró. (component de residu); rendiment 0.075 kg; Codi LER 15 01 01; Massa de l'element 1 kg; Volum 0.001333 m3
