# Canonada de reg per degoteig

- Propietat de l'arxiu: CYPE Ingenieros S.A.
- Format: FIEBDC-3/2016
- Programa: Generador de preus de la construcció. CYPE Ingenieros, S.A.
- Data: 17/06/2024
- Divisa: EUR
- Costos indirectes: 3 %
- IVA: 21 %

## I Instal·lacions

### IU Urbanes

#### IUR Xarxes de reg

**IUR030** m Canonada de reg per degoteig.
Canonada de reg per degoteig, formada per tub de polietilè, color negre, de 12 mm de diàmetre exterior, amb degoters integrats, situats cada 30 cm. Inclús accessoris de connexió. Totalment muntada, connexionada i provada.
Inclou: Replanteig i traçat. Col·locació de la canonada.
Criteri d'amidament de projecte: Longitud mesurada segons documentació gràfica de Projecte.
Criteri de mesura d'obra: Es mesurarà la longitud realment executada segons especificacions de Projecte.

| Codi | Ut | Descripció | Rendiment | Preu | Import |
|---|---|---|---|---|---|
| mt48tpg020bac | m | Tub de polietilè, color negre, de 12 mm de diàmetre exterior, amb degoters integrats, situats cada 30 cm, subministrat en rotllos, amb el preu incrementat el 10% en concepte d'accessoris i peces especials. (material) | 1 | 0.51 | 0.510 |
| mo008 | h | Oficial 1ª lampista. (mà d'obra) | 0.013 | 29.34 | 0.381 |
| mo107 | h | Ajudant lampista. (mà d'obra) | 0.066 | 25.25 | 1.667 |
| % | % | Costos directes complementaris | 2 % | 2.558 | 0.051 |
|  |  | Costos directes |  |  | 2.609 |

Residus:
- col·locació: mt48tpg020bac; factor de residu 0.044

## Recursos

**mt48tpg020bac** m Tub de polietilè
Dades tècniques: Cost energètic 17.767 MJ; Emissió de CO2 0.363 kg; Codi LER 17 02 03; Massa de l'element 0.09 kg; Volum 0.00015 m3
Residus:
- embalatge: re170201 Fusta. (component de residu); rendiment 0.04 kg; Codi LER 17 02 01; Massa de l'element 1 kg; Volum 0.000909 m3
