# Pericó de formigó en massa "in situ"

- Propietat de l'arxiu: CYPE Ingenieros S.A.
- Format: FIEBDC-3/2016
- Programa: Generador de preus de la construcció. CYPE Ingenieros, S.A.
- Data: 07/06/2025
- Divisa: EUR
- Costos indirectes: 3 %
- IVA: 21 %

## I Instal·lacions

### IU Urbanes

#### IUS Xarxes de sanejament

**IUS072** U Pericó de formigó en massa "in situ".
Formació de pericó sifònic soterrada, de formigó en massa "in situ" HM-30/B/20/X0+XA2, de dimensions interiors 60x60x60 cm, sobre solera de formigó en massa de 15 cm d'espessor, amb sifó format per un colze de 87°30' de PVC llarg, tancat superiorment amb marc i tapa de ferro colat classe B-125 segons UNE-EN 124; prèvia excavació amb mitjans mecànics i posterior reomplert de l'extradós amb material granular. Inclús motlle reutilitzable de xapa metàl·lica amortitzable en 20 usos.
Inclou: Replanteig. Excavació amb mitjans mecànics. Eliminació de les terres soltes del fons de l'excavació. Abocat i compactació del formigó en formació de solera. Col·locació del motlle reutilitzable. Abocament i compactació del formigó en formació de l'arqueta. Retirada del motlle. Connexionat dels col·lectors al pericó. Col·locació del colze de PVC. Col·locació de la tapa i els accessoris. Reblert de l'extradós. Comprovació del seu correcte funcionament. Realització de proves de servei.
Criteri d'amidament de projecte: Nombre d'unitats previstes, segons documentació gràfica de Projecte.
Criteri de mesura d'obra: Es mesurarà el nombre d'unitats realment executades segons especificacions de Projecte.

| Codi | Ut | Descripció | Rendiment | Preu | Import |
|---|---|---|---|---|---|
| mt10hmf010rRb | m³ | Formigó HM-30/B/20/X0+XA2, fabricat en central, amb ciment SR. (material) | 0.329 | 118.37 | 38.944 |
| mt11ppl030a | U | Colze 87°30' de PVC llis, D=125 mm. (material) | 1 | 8.89 | 8.890 |
| mt08epr030c | U | Motlle reutilitzable per a formació de pericons de secció quadrada de 60x60x60 cm, de xapa metàl·lica, inclús accessoris de muntatge. (material) | 0.05 | 376.04 | 18.802 |
| mt11tfa010c | U | Marc i tapa de ferro colat, 60x60 cm, per pericó registrable, classe B-125 segons UNE-EN 124. (material) | 1 | 56.87 | 56.870 |
| mt01arr010a | t | Grava de pedrera, de 19 a 25 mm de diàmetre. (material) | 0.581 | 11.75 | 6.827 |
| mq01ret020b | h | Retrocarregadora sobre pneumàtics, de 70 kW. (maquinària) | 0.09 | 41.71 | 3.754 |
| mo041 | h | Oficial 1ª construcció d'obra civil. (mà d'obra) | 1.513 | 29.67 | 44.891 |
| mo087 | h | Ajudant construcció d'obra civil. (mà d'obra) | 1.141 | 26.39 | 30.111 |
| % | % | Costos directes complementaris | 2 % | 209.089 | 4.182 |
|  |  | Costos directes |  |  | 213.271 |

Residus:
- col·locació: mt10hmf010rRb Formigó HM-30/B/20/X0+XA2, fabricat en central, amb ciment SR; factor de residu 0.00106641
- col·locació: mt11ppl030a Colze 87°30' de PVC llis, D=125 mm; factor de residu 0.0272386
- col·locació: mt08epr030c; factor de residu 1
- col·locació: mt01arr010a Grava de pedrera, de 19 a 25 mm de diàmetre; factor de residu 0.00686426
- excavació: ruo170504 Terra i pedres diferents de les especificades en el codi 17 05 03. (component de residu); rendiment 1227.15 kg; Codi LER 17 05 04; Massa de l'element 1 kg; Volum 0.000625 m3

## Recursos

**mt10hmf010rRb** m³ Formigó HM-30/B/20/X0+XA2, fabricat en central, amb ciment SR
Dades tècniques: Cost energètic 2208.000 MJ; Emissió de CO2 253.000 kg; Codi LER 17 01 01; Massa de l'element 2300 kg; Volum 1.533333 m3

**mt11ppl030a** U Colze 87°30' de PVC llis, D=125 mm
Dades tècniques: Cost energètic 67.835 MJ; Emissió de CO2 3.397 kg; Codi LER 17 02 03; Massa de l'element 0.7 kg; Volum 0.001167 m3
Residus:
- embalatge: re150101 Envasos de paper i cartró. (component de residu); rendiment 0.035 kg; Codi LER 15 01 01; Massa de l'element 1 kg; Volum 0.001333 m3

**mt08epr030c** U Motlle reutilitzable per a formació de pericons de secció quadrada de 60x60x60 cm
Dades tècniques: Cost energètic 809.856 MJ; Emissió de CO2 32.832 kg; Codi LER 17 04 05; Massa de l'element 57.6 kg; Volum 0.027429 m3

**mt11tfa010c** U Marc i tapa de ferro colat, 60x60 cm, per pericó registrable, classe B-125 segons UNE-EN 124
Dades tècniques: Cost energètic 969.239 MJ; Emissió de CO2 60.461 kg
Residus:
- embalatge: re150101 Envasos de paper i cartró; rendiment 0.072 kg

**mt01arr010a** t Grava de pedrera, de 19 a 25 mm de diàmetre
Dades tècniques: Cost energètic 75.000 MJ; Emissió de CO2 4.000 kg; Codi LER 01 04 08; Massa de l'element 1000 kg; Volum 0.666667 m3
