# Col·lector soterrat de polièster

- Propietat de l'arxiu: CYPE Ingenieros S.A.
- Format: FIEBDC-3/2016
- Programa: Generador de preus de la construcció. CYPE Ingenieros, S.A.
- Data: 17/06/2024
- Divisa: EUR
- Costos indirectes: 3 %
- IVA: 21 %

## I Instal·lacions

### IU Urbanes

#### IUS Xarxes de sanejament

**IUS013** m Col·lector soterrat de polièster.
Col·lector soterrat en terreny no agressiu, format per tub de polièster reforçat amb fibra de vidre (PRFV), diàmetre nominal 400 mm, rigidesa anular nominal 5 kN/m², i secció circular, amb una pendent mínima del 0,50%, per a conducció de sanejament sense pressió, col·locat sobre llit de sorra de 10 cm d'espessor, degudament compactada i anivellada amb picó vibrant de guiat manual, reblert lateral compactant fins als ronyons i posterior reblert amb la mateixa sorra fins a 30 cm per sobre de la generatriu superior. Inclús, maneguet amb junt d'EPDM en un extrem del tub, lubricant per a muntatge, accessoris i peces especials.
Criteri de valoració econòmica: El preu inclou els equips i la maquinària necessaris per al desplaçament i la disposició en obra dels elements, però no inclou l'excavació ni el reblert principal.
Inclou: Replanteig del recorregut del col·lector. Presentació en sec dels tubs. Abocat de la sorra en el fons de la rasa. Descens i col·locació dels tubs en el fons de la rasa. Muntatge, connexionat i comprovació del seu correcte funcionament. Execució del reblert envoltant. Realització de proves de servei.
Criteri d'amidament de projecte: Longitud mesurada en projecció horitzontal, entre cares interiors de pericons o altres elements d'unió, segons documentació gràfica de Projecte.
Criteri de mesura d'obra: Es mesurarà en projecció horitzontal, la longitud realment executada segons especificacions de Projecte, entre cares interiors de pericons o altres elements d'unió, incloent els trams ocupats per peces especials.

| Codi | Ut | Descripció | Rendiment | Preu | Import |
|---|---|---|---|---|---|
| mt11ade010aa | m | Tub per sanejament de polièster reforçat amb fibra de vidre (PRFV), fabricat per centrifugació, diàmetre nominal 400 mm, diàmetre exterior 427 mm, diàmetre interior 410 mm, rigidesa anular nominal 5 kN/m², segons UNE-EN 14364, pressió nominal 1 atm, longitud nominal 6 m, inclús maneguet amb junt d'EPDM en un extrem del tub. (material) | 1.05 | 86.16 | 90.468 |
| mt11ade100a | kg | Lubrificant per a unió mitjançant junt elàstica de tubs i accessoris. (material) | 0.007 | 21.59 | 0.151 |
| mt01ara010a | m³ | Sorra amb granulometria de 0 a 5 mm de diàmetre, neta. (material) | 0.541 | 14.61 | 7.904 |
| mq04cag010b | h | Camió amb grua de fins a 10 t. (maquinària) | 0.119 | 63.96 | 7.611 |
| mq01ret020b | h | Retrocarregadora sobre pneumàtics, de 70 kW. (maquinària) | 0.075 | 41.71 | 3.128 |
| mq02rop020 | h | Picó vibrant de guiat manual, de 80 kg, amb placa de 30x30 cm, tipus piconadora de granota. (maquinària) | 0.446 | 4 | 1.784 |
| mo041 | h | Oficial 1ª construcció d'obra civil. (mà d'obra) | 0.348 | 28.42 | 9.890 |
| mo087 | h | Ajudant construcció d'obra civil. (mà d'obra) | 0.167 | 25.28 | 4.222 |
| % | % | Costos directes complementaris | 2 % | 125.158 | 2.503 |
|  |  | Costos directes |  |  | 127.661 |

Residus:
- col·locació: mt11ade010aa; factor de residu 0.0165
- col·locació: mt01ara010a Sorra amb granulometria de 0 a 5 mm de diàmetre, neta; factor de residu 0.003

## Recursos

**mt11ade010aa** m Tub per sanejament de polièster reforçat amb fibra de vidre (PRFV)
Dades tècniques: Cost energètic 2460.752 MJ; Emissió de CO2 122.174 kg; Codi LER 17 02 03; Massa de l'element 25.4 kg; Volum 0.042333 m3

**mt01ara010a** m³ Sorra amb granulometria de 0 a 5 mm de diàmetre, neta
Dades tècniques: Cost energètic 146.250 MJ; Emissió de CO2 7.800 kg; Codi LER 01 04 09; Massa de l'element 1950 kg; Volum 1.21875 m3
