# Col·lector soterrat de formigó armat

- Propietat de l'arxiu: CYPE Ingenieros S.A.
- Format: FIEBDC-3/2016
- Programa: Generador de preus de la construcció. CYPE Ingenieros, S.A.
- Data: 17/06/2024
- Divisa: EUR
- Costos indirectes: 3 %
- IVA: 21 %

## I Instal·lacions

### IU Urbanes

#### IUS Xarxes de sanejament

**IUS015** m Col·lector soterrat de formigó armat.
Col·lector soterrat, format per tub de formigó armat per sanejament sense pressió, fabricat per compressió radial, classe 60, càrrega de ruptura 60 kN/m², de 300 mm de diàmetre nominal (interior), unió per endoll i campana amb junt elàstica, amb una pendent mínima del 2,00%, per a conducció de sanejament sense pressió, col·locat sobre llit de sorra de 10 cm d'espessor, degudament compactada i anivellada amb picó vibrant de guiat manual, reblert lateral compactant fins als ronyons i posterior reblert amb la mateixa sorra fins a 30 cm per sobre de la generatriu superior. Inclús, junts de goma, lubricant per a muntatge, accessoris i peces especials.
Criteri de valoració econòmica: El preu inclou els equips i la maquinària necessaris per al desplaçament i la disposició en obra dels elements, però no inclou l'excavació ni el reblert principal.
Inclou: Replanteig del recorregut del col·lector. Presentació en sec dels tubs. Abocat de la sorra en el fons de la rasa. Execució de nínxols en la base de recolzament per allotjar les campanes. Descens i col·locació dels tubs en el fons de la rasa. Muntatge, connexionat i comprovació del seu correcte funcionament. Execució del reblert envoltant. Realització de proves de servei.
Criteri d'amidament de projecte: Longitud mesurada en projecció horitzontal, entre cares interiors de pericons o altres elements d'unió, segons documentació gràfica de Projecte.
Criteri de mesura d'obra: Es mesurarà en projecció horitzontal, la longitud realment executada segons especificacions de Projecte, entre cares interiors de pericons o altres elements d'unió, incloent els trams ocupats per peces especials.

| Codi | Ut | Descripció | Rendiment | Preu | Import |
|---|---|---|---|---|---|
| mt46thb020aa | m | Tub de formigó armat per sanejament sense pressió, fabricat per compressió radial, classe 60, càrrega de ruptura 60 kN/m², de 300 mm de diàmetre nominal (interior), unió per endoll i campana amb junt elàstica, en trams de 420 mm de diàmetre exterior, 60 mm de gruix, 2400 mm de longitud útil, 2500 mm de longitud total, campana de 520 mm de diàmetre exterior i 420 kg de pes, amb junt de cautxú EPDM, de lliscament i compressió, tipus arpó, segons UNE-EN 1916. (material) | 1.05 | 19.64 | 20.622 |
| mt46thb110a | kg | Lubrificant per a unió amb junta elàstica, en col·lector soterrat de sanejament sense pressió. (material) | 0.013 | 2.87 | 0.037 |
| mt01ara010a | m³ | Sorra amb granulometria de 0 a 5 mm de diàmetre, neta. (material) | 0.419 | 14.61 | 6.122 |
| mq04cag010b | h | Camió amb grua de fins a 10 t. (maquinària) | 0.114 | 63.96 | 7.291 |
| mq01ret020b | h | Retrocarregadora sobre pneumàtics, de 70 kW. (maquinària) | 0.054 | 41.71 | 2.252 |
| mq02rop020 | h | Picó vibrant de guiat manual, de 80 kg, amb placa de 30x30 cm, tipus piconadora de granota. (maquinària) | 0.346 | 4 | 1.384 |
| mo041 | h | Oficial 1ª construcció d'obra civil. (mà d'obra) | 0.337 | 28.42 | 9.578 |
| mo087 | h | Ajudant construcció d'obra civil. (mà d'obra) | 0.332 | 25.28 | 8.393 |
| % | % | Costos directes complementaris | 2 % | 55.679 | 1.114 |
|  |  | Costos directes |  |  | 56.793 |

Residus:
- col·locació: mt46thb020aa; factor de residu 0.0248
- col·locació: mt01ara010a Sorra amb granulometria de 0 a 5 mm de diàmetre, neta; factor de residu 0.003

## Recursos

**mt46thb020aa** m Tub de formigó armat per sanejament sense pressió
Dades tècniques: Cost energètic 173.250 MJ; Emissió de CO2 22.750 kg; Codi LER 17 01 01; Massa de l'element 175 kg; Volum 0.116667 m3

**mt01ara010a** m³ Sorra amb granulometria de 0 a 5 mm de diàmetre, neta
Dades tècniques: Cost energètic 146.250 MJ; Emissió de CO2 7.800 kg; Codi LER 01 04 09; Massa de l'element 1950 kg; Volum 1.21875 m3
