# Desbrossament i neteja del terreny, amb mitjans mecànics

- Propietat de l'arxiu: CYPE Ingenieros S.A.
- Format: FIEBDC-3/2016
- Programa: Generador de preus de la construcció. CYPE Ingenieros, S.A.
- Data: 28/01/2025
- Divisa: EUR
- Costos indirectes: 3 %
- IVA: 21 %

## J Jardineria

### JA Preparació del terreny

#### JAA Treballs preliminars

**JAA020** m² Desbrossament i neteja del terreny, amb mitjans mecànics.
Desbrossament i neteja del terreny, amb mitjans mecànics, per a una pendent major del 12% i una superfície de treball menor de 5000 m², efectuant dues passades de la màquina com a mínim.
Criteri de valoració econòmica: El preu inclou la protecció dels arbres o plantes que s'han de conservar, però no inclou la retirada i càrrega dels materials de desbrossament.
Inclou: Preparació de la superfície de treball. Desbrossament del terreny. Trossejat i aplec dels materials de desbrossament.
Criteri d'amidament de projecte: Superfície mesurada en projecció horitzontal, segons documentació gràfica de Projecte.
Criteri de mesura d'obra: Es mesurarà, en projecció horitzontal, la superfície realment executada segons especificacions de Projecte.

| Codi | Ut | Descripció | Rendiment | Preu | Import |
|---|---|---|---|---|---|
| mq09tra020 | h | Tractor agrícola, de 48 kW, equipat amb desbrossadora de martells, de 1,5 a 2 m d'amplada de treball. (maquinària) | 0.001 | 47.97 | 0.048 |
| % | % | Costos directes complementaris | 2 % | 0.048 | 0.001 |
|  |  | Costos directes |  |  | 0.049 |

Residus:
- excavació: ruo170504 Terra i pedres diferents de les especificades en el codi 17 05 03. (component de residu); rendiment 184.95 kg; Codi LER 17 05 04; Massa de l'element 1 kg; Volum 0.000625 m3
- excavació: ruo200201 Residus biodegradables. (component de residu); rendiment 10.275 kg; Codi LER 20 02 01; Massa de l'element 1 kg; Volum 0.000667 m3
- excavació: ruo200303 Residus de la neteja viària. (component de residu); rendiment 10.275 kg; Codi LER 20 03 03; Massa de l'element 1 kg; Volum 0.000667 m3
