# Enterrat de pedres

- Propietat de l'arxiu: CYPE Ingenieros S.A.
- Format: FIEBDC-3/2016
- Programa: Generador de preus de la construcció. CYPE Ingenieros, S.A.
- Data: 17/06/2024
- Divisa: EUR
- Costos indirectes: 3 %
- IVA: 21 %

## J Jardineria

### JA Preparació del terreny

#### JAB Condicionament físic

**JAB020** m² Enterrat de pedres.
Enterrat de pedres, a una profunditat de 20 cm, amb mitjans mecànics, en terreny amb la presència de pedres en un 30% de la seva superfície.
Inclou: Enterrat de pedres. Senyalització i protecció del terreny.
Criteri d'amidament de projecte: Superfície mesurada en projecció horitzontal, segons documentació gràfica de Projecte.
Criteri de mesura d'obra: Es mesurarà, en projecció horitzontal, la superfície realment executada segons especificacions de Projecte.

| Codi | Ut | Descripció | Rendiment | Preu | Import |
|---|---|---|---|---|---|
| mq09tra070 | h | Tractor agrícola, de 44 kW de potència, equipat amb enterradora de pedres. (maquinària) | 0.132 | 36.43 | 4.809 |
| mo040 | h | Oficial 1ª jardiner. (mà d'obra) | 0.04 | 28.42 | 1.137 |
| % | % | Costos directes complementaris | 2 % | 5.946 | 0.119 |
|  |  | Costos directes |  |  | 6.065 |
