# Fresat del terreny

- Propietat de l'arxiu: CYPE Ingenieros S.A.
- Format: FIEBDC-3/2016
- Programa: Generador de preus de la construcció. CYPE Ingenieros, S.A.
- Data: 17/06/2024
- Divisa: EUR
- Costos indirectes: 3 %
- IVA: 21 %

## J Jardineria

### JA Preparació del terreny

#### JAB Condicionament físic

**JAB050** m² Fresat del terreny.
Fresat del terreny solt, amb mitjans manuals, mitjançant motocultor, efectuant dues passades creuades, aconseguint una profunditat entre 10 i 15 cm i l'esmicolament complet dels terrossos.
Inclou: Fresat del terreny. Senyalització i protecció del terreny.
Criteri d'amidament de projecte: Superfície mesurada en projecció horitzontal, segons documentació gràfica de Projecte.
Criteri de mesura d'obra: Es mesurarà, en projecció horitzontal, la superfície realment executada segons especificacions de Projecte.

| Codi | Ut | Descripció | Rendiment | Preu | Import |
|---|---|---|---|---|---|
| mq09mot010 | h | Motocultor 60/80 cm. (maquinària) | 0.007 | 3.08 | 0.022 |
| mo086 | h | Ajudant jardiner. (mà d'obra) | 0.008 | 25.28 | 0.202 |
| % | % | Costos directes complementaris | 2 % | 0.224 | 0.004 |
|  |  | Costos directes |  |  | 0.228 |
