# Rastellat del terreny

- Propietat de l'arxiu: CYPE Ingenieros S.A.
- Format: FIEBDC-3/2016
- Programa: Generador de preus de la construcció. CYPE Ingenieros, S.A.
- Data: 28/01/2025
- Divisa: EUR
- Costos indirectes: 3 %
- IVA: 21 %

## J Jardineria

### JA Preparació del terreny

#### JAB Condicionament físic

**JAB080** m² Rastellat del terreny.
Rastellat superficial del terreny solt, prèviament llavorat, amb mitjans manuals, mitjançant rasclet, per a preparació del llit de sembra.
Inclou: Rasclat del terreny. Senyalització i protecció del terreny.
Criteri d'amidament de projecte: Superfície mesurada en projecció horitzontal, segons documentació gràfica de Projecte.
Criteri de mesura d'obra: Es mesurarà, en projecció horitzontal, la superfície realment executada segons especificacions de Projecte.

| Codi | Ut | Descripció | Rendiment | Preu | Import |
|---|---|---|---|---|---|
| mo040 | h | Oficial 1ª jardiner. (mà d'obra) | 0.001 | 29.67 | 0.030 |
| mo086 | h | Ajudant jardiner. (mà d'obra) | 0.005 | 26.39 | 0.132 |
| % | % | Costos directes complementaris | 2 % | 0.162 | 0.003 |
|  |  | Costos directes |  |  | 0.165 |
