# Estesa de terra vegetal

- Propietat de l'arxiu: CYPE Ingenieros S.A.
- Format: FIEBDC-3/2016
- Programa: Generador de preus de la construcció. CYPE Ingenieros, S.A.
- Data: 07/06/2025
- Divisa: EUR
- Costos indirectes: 3 %
- IVA: 21 %

## J Jardineria

### JA Preparació del terreny

#### JAC Aportació de terres i substrats

**JAC010** m³ Estesa de terra vegetal.
Terra vegetal fertilitzada i garbellada subministrada en sacs, estesa sobre el terreny amb mitjans manuals, en un radi màxim des del lloc de descàrrega d'entre 100 i 200 m, per formar una capa de gruix uniforme d'entre 10 i 25 cm.
Inclou: Estesa de la terra. Rasanteigs i acabats. Recollida de restes. Càrrega a camió o contenidor de les restes.
Criteri d'amidament de projecte: Volum a estendre, segons documentació gràfica de Projecte.
Criteri de mesura d'obra: Es mesurarà el volum realment executat segons especificacions de Projecte.

| Codi | Ut | Descripció | Rendiment | Preu | Import |
|---|---|---|---|---|---|
| mt48tie035b | m³ | Terra vegetal garbellada i fertilitzada, subministrada en sacs. (material) | 1 | 39.33 | 39.330 |
| mo040 | h | Oficial 1ª jardiner. (mà d'obra) | 0.086 | 29.67 | 2.552 |
| mo086 | h | Ajudant jardiner. (mà d'obra) | 0.857 | 26.39 | 22.616 |
| % | % | Costos directes complementaris | 2 % | 64.498 | 1.290 |
|  |  | Costos directes |  |  | 65.788 |

Residus:
- col·locació: mt48tie035b Terra vegetal garbellada i fertilitzada, subministrada en sacs; factor de residu 0.003

## Recursos

**mt48tie035b** m³ Terra vegetal garbellada i fertilitzada, subministrada en sacs
Dades tècniques: Cost energètic 574.000 MJ; Emissió de CO2 41.000 kg; Codi LER 17 05 04; Massa de l'element 2050 kg; Volum 1.28125 m3
