# Malla antiherbes orgànica

- Propietat de l'arxiu: CYPE Ingenieros S.A.
- Format: FIEBDC-3/2016
- Programa: Generador de preus de la construcció. CYPE Ingenieros, S.A.
- Data: 17/06/2024
- Divisa: EUR
- Costos indirectes: 3 %
- IVA: 21 %

## J Jardineria

### JD Sistemes de drenatge, subjecció i protecció

#### JDM Malles antiherbes

**JDM010** m² Malla antiherbes orgànica.
Malla orgànica, biodegradable, elaborada amb fibres naturals de coco 100%, entrecosides amb malles i fil de polipropilè fotodegradable, 450 g/m² de massa superficial, per al control de l'erosió i funció antiherbes en la realització de plantacions, permeable a l'aigua, a l'aire i als nutrients, fixada al terreny on es vagi a realitzar la plantació, a raó de 2 plantes/m² amb piquetes d'ancoratge d'acer, en forma de L, de 6 mm de diàmetre.
Criteri de valoració econòmica: El preu no inclou la vegetació.
Inclou: Preparació del terreny. Col·locació de la malla. Col·locació de les piquetes d'ancoratge. Realització de talls en la malla.
Criteri d'amidament de projecte: Superfície mesurada en projecció horitzontal, segons documentació gràfica de Projecte.
Criteri de mesura d'obra: Es mesurarà, en projecció horitzontal, la superfície realment executada segons especificacions de Projecte.

| Codi | Ut | Descripció | Rendiment | Preu | Import |
|---|---|---|---|---|---|
| mt48map010c | m² | Malla orgànica, biodegradable, elaborada amb fibres naturals de coco 100%, entrecosides amb malles i fil de polipropilè fotodegradable, 450 g/m² de massa superficial, per al control de l'erosió i funció antiherbes en la realització de plantacions, permeable a l'aigua, a l'aire i als nutrients. (material) | 1.1 | 2.02 | 2.222 |
| mt48mal015c | U | Piqueta d'ancoratge d'acer, en forma de L, de 6 mm de diàmetre, per a subjecció de xarxes i malles al terreny. (material) | 2 | 0.68 | 1.360 |
| mo040 | h | Oficial 1ª jardiner. (mà d'obra) | 0.082 | 28.42 | 2.330 |
| mo086 | h | Ajudant jardiner. (mà d'obra) | 0.165 | 25.28 | 4.171 |
| % | % | Costos directes complementaris | 2 % | 10.083 | 0.202 |
|  |  | Costos directes |  |  | 10.285 |
