# Protector antiherbes individual de base de plantació

- Propietat de l'arxiu: CYPE Ingenieros S.A.
- Format: FIEBDC-3/2016
- Programa: Generador de preus de la construcció. CYPE Ingenieros, S.A.
- Data: 17/06/2024
- Divisa: EUR
- Costos indirectes: 3 %
- IVA: 21 %

## J Jardineria

### JD Sistemes de drenatge, subjecció i protecció

#### JDP Protectors

**JDP010** U Protector antiherbes individual de base de plantació.
Protector antiherbes individual de base de plantació, formada per manta de fibres de jute per impedir el desenvolupament de males herbes en una plantació recent, de 400x400 mm i 15 mm de gruix, amb tall en forma d'Y i malla de ràfia en la seva cara inferior.
Inclou: Preparació de la superfície de recolzament. Col·locació i ajust al fons de la plantació de la manta de jute.
Criteri d'amidament de projecte: Nombre d'unitats previstes, segons documentació gràfica de Projecte.
Criteri de mesura d'obra: Es mesurarà el nombre d'unitats realment executades segons especificacions de Projecte.

| Codi | Ut | Descripció | Rendiment | Preu | Import |
|---|---|---|---|---|---|
| mt48ppa010f | U | Manta de fibres de jute per impedir el desenvolupament de males herbes en una plantació recent, de 400x400 mm i 15 mm de gruix, amb tall en forma d'Y i malla de ràfia en la seva cara inferior. (material) | 1 | 0.64 | 0.640 |
| mo040 | h | Oficial 1ª jardiner. (mà d'obra) | 0.003 | 28.42 | 0.085 |
| mo086 | h | Ajudant jardiner. (mà d'obra) | 0.02 | 25.28 | 0.506 |
| % | % | Costos directes complementaris | 2 % | 1.231 | 0.025 |
|  |  | Costos directes |  |  | 1.256 |
