# Barrera antiarrels

- Propietat de l'arxiu: CYPE Ingenieros S.A.
- Format: FIEBDC-3/2016
- Programa: Generador de preus de la construcció. CYPE Ingenieros, S.A.
- Data: 17/06/2024
- Divisa: EUR
- Costos indirectes: 3 %
- IVA: 21 %

## J Jardineria

### JD Sistemes de drenatge, subjecció i protecció

#### JDP Protectors

**JDP050** m Barrera antiarrels.
Barrera antiarrels realitzada amb malla de polipropilè no teixit, de 70 cm d'amplada i 0,8 mm de gruix, amb una resistència a la tracció longitudinal de 22 kN/m i 325 g/m² de massa superficial, amb revestiment impermeabilitzant de color verd en una de les seves cares, col·locada verticalment en els laterals de la rasa prèviament excavada en el terreny, per confinament lateral de rizomes. Inclús cinta adhesiva per ambdues cares, per a la resolució d'unions.
Criteri de valoració econòmica: El preu no inclou l'excavació de la rasa ni el reblert perimetral posterior.
Inclou: Preparació del terreny. Col·locació de la malla. Resolució d'unions.
Criteri d'amidament de projecte: Longitud mesurada segons documentació gràfica de Projecte, sense duplicar cantonades ni encontres.
Criteri de mesura d'obra: Es mesurarà la longitud realment executada segons especificacions de Projecte, sense duplicar cantonades ni encontres.

| Codi | Ut | Descripció | Rendiment | Preu | Import |
|---|---|---|---|---|---|
| mt48tup050a | m² | Malla de polipropilè no teixit, de 70 cm d'amplada i 0,8 mm de gruix, amb una resistència a la tracció longitudinal de 22 kN/m i 325 g/m² de massa superficial, amb revestiment impermeabilitzant de color verd en una de les seves cares. (material) | 1.43 | 7.44 | 10.639 |
| mt48map040a | m | Cinta adhesiva per ambdues cares, de goma butílica, de 50 mm d'amplada i 1 mm de gruix. (material) | 2.1 | 2.35 | 4.935 |
| mo040 | h | Oficial 1ª jardiner. (mà d'obra) | 0.086 | 28.42 | 2.444 |
| mo086 | h | Ajudant jardiner. (mà d'obra) | 0.171 | 25.28 | 4.323 |
| % | % | Costos directes complementaris | 2 % | 22.341 | 0.447 |
|  |  | Costos directes |  |  | 22.788 |
