# Sistema d'ancoratge subterrani d'arbre

- Propietat de l'arxiu: CYPE Ingenieros S.A.
- Format: FIEBDC-3/2016
- Programa: Generador de preus de la construcció. CYPE Ingenieros, S.A.
- Data: 17/06/2024
- Divisa: EUR
- Costos indirectes: 3 %
- IVA: 21 %

## J Jardineria

### JD Sistemes de drenatge, subjecció i protecció

#### JDS Sistemes d'ancoratge

**JDS010** U Sistema d'ancoratge subterrani d'arbre.
Sistema subterrani d'ancoratge de pa d'arrels, per a arbre amb diàmetre de tronc entre 5 i 10 cm, format per tres cables d'acer galvanitzat, de 4,5 m de longitud, amb argolla en l'extrem final de cadascun d'ells, units a tres taulons petits de fusta de 15 cm d'amplada i 5,2 cm de gruix, disposats en el fons de l'excavació formant en planta un triangle, i entrellaçats a una cingla elàstica de 3 m de longitud i 25 mm d'amplada, a través de les argolles, per al seu ajust final mitjançant un tensor de trinquet.
Inclou: Rastellat de la terra del fons del clot. Humectació del pa d'arrels. Col·locació del sistema d'ancoratge.
Criteri d'amidament de projecte: Nombre d'unitats previstes, segons documentació gràfica de Projecte.
Criteri de mesura d'obra: Es mesurarà el nombre d'unitats realment executades segons especificacions de Projecte.

| Codi | Ut | Descripció | Rendiment | Preu | Import |
|---|---|---|---|---|---|
| mt48adp010b | U | Kit d'ancoratge per a subjecció del pa d'arrels d'un arbre amb diàmetre de tronc entre 5 i 10 cm, compost per tres cables d'acer galvanitzat, de 4,5 m de longitud, amb argolla en l'extrem final de cadascun d'ells, cingla elàstica de 3 m de longitud i 25 mm d'amplada i un tensor de trinquet. (material) | 1 | 84.29 | 84.290 |
| mt50spa050g | m³ | Tauló petit de fusta de pi, dimensions 15x5,2 cm. (material) | 0.03 | 434 | 13.020 |
| mo040 | h | Oficial 1ª jardiner. (mà d'obra) | 0.264 | 28.42 | 7.503 |
| mo115 | h | Peó jardiner. (mà d'obra) | 1.78 | 23.81 | 42.382 |
| % | % | Costos directes complementaris | 2 % | 147.195 | 2.944 |
|  |  | Costos directes |  |  | 150.139 |

Residus:
- col·locació: mt50spa050g Tauló petit de fusta de pi, dimensions 15x5,2 cm; factor de residu 1

## Recursos

**mt50spa050g** m³ Tauló petit de fusta de pi, dimensions 15x5,2 cm
Dades tècniques: Cost energètic 78108.000 MJ; Emissió de CO2 -1069.500 kg; Codi LER 17 02 01; Massa de l'element 575 kg; Volum 0.522727 m3
