# Aspre d'estaca de fusta per a arbre

- Propietat de l'arxiu: CYPE Ingenieros S.A.
- Format: FIEBDC-3/2016
- Programa: Generador de preus de la construcció. CYPE Ingenieros, S.A.
- Data: 17/06/2024
- Divisa: EUR
- Costos indirectes: 3 %
- IVA: 21 %

## J Jardineria

### JD Sistemes de drenatge, subjecció i protecció

#### JDT Tutors

**JDT010** U Aspre d'estaca de fusta per a arbre.
Asprat simple d'arbre, realitzat mitjançant una estaca, clavada verticalment en el fons del clot de plantació, subjectant al tronc de l'arbre mitjançant dos cinturons elàstics de goma, regulables, de 4 cm d'amplada, exercint la funció d'aspre per mantenir l'arbre dret durant el seu creixement.
Inclou: Replanteig i clavat de l'estaca. Alineació i subjecció de l'arbre a l'estaca mitjançant cinta elàstica.
Criteri d'amidament de projecte: Nombre d'unitats previstes, segons documentació gràfica de Projecte.
Criteri de mesura d'obra: Es mesurarà el nombre d'unitats realment executades segons especificacions de Projecte.

| Codi | Ut | Descripció | Rendiment | Preu | Import |
|---|---|---|---|---|---|
| mt48tut010h | U | Estaca tornejada de fusta de pi tractada en autoclau amb Tanalith E, de 10 cm de diàmetre i 250 cm de longitud, amb terminació en punta. (material) | 1 | 8.67 | 8.670 |
| mt48tut015 | U | Cinta elàstica de cautxú, de 4 cm d'amplada, regulable, sense passador, de 25 cm de longitud, per a la subjecció del tronc de l'arbre al tutor. (material) | 2 | 0.55 | 1.100 |
| mo040 | h | Oficial 1ª jardiner. (mà d'obra) | 0.175 | 28.42 | 4.974 |
| mo086 | h | Ajudant jardiner. (mà d'obra) | 0.175 | 25.28 | 4.424 |
| % | % | Costos directes complementaris | 2 % | 19.168 | 0.383 |
|  |  | Costos directes |  |  | 19.551 |

Residus:
- col·locació: mt48tut010h; factor de residu 0.014

## Recursos

**mt48tut010h** U Estaca tornejada de fusta de pi tractada en autoclau amb Tanalith E
Dades tècniques: Cost energètic 909.282 MJ; Emissió de CO2 -14.060 kg; Codi LER 17 02 01; Massa de l'element 10.78 kg; Volum 0.0098 m3
Residus:
- embalatge: re170203 Plàstic. (component de residu); rendiment 0.08 kg; Codi LER 17 02 03; Massa de l'element 1 kg; Volum 0.001667 m3
