# Aspre d'estaca de fusta per a arbre

- Propietat de l'arxiu: CYPE Ingenieros S.A.
- Format: FIEBDC-3/2016
- Programa: Generador de preus de la construcció. CYPE Ingenieros, S.A.
- Data: 17/06/2024
- Divisa: EUR
- Costos indirectes: 3 %
- IVA: 21 %

## J Jardineria

### JD Sistemes de drenatge, subjecció i protecció

#### JDT Tutors

**JDT010** U Aspre d'estaca de fusta per a arbre.
Asprat doble d'arbre, realitzat mitjançant dues estaques, clavades verticalment en el fons del clot de plantació, subjectant al tronc de l'arbre cadascuna d'elles mitjançant un cinturó elàstic de goma, regulable, de 4 cm d'amplada, exercint la funció d'aspre per mantenir l'arbre dret durant el seu creixement.
Inclou: Replanteig i clavat de les estaques. Alineació i subjecció de l'arbre a cadascuna de les estaques mitjançant cinta elàstica.
Criteri d'amidament de projecte: Nombre d'unitats previstes, segons documentació gràfica de Projecte.
Criteri de mesura d'obra: Es mesurarà el nombre d'unitats realment executades segons especificacions de Projecte.

| Codi | Ut | Descripció | Rendiment | Preu | Import |
|---|---|---|---|---|---|
| mt48tut010m | U | Estaca rústica de fusta de pi tractada en autoclau amb Tanalith E, de 6 cm de diàmetre i 200 cm de longitud, amb terminació en punta. (material) | 2 | 2.97 | 5.940 |
| mt48tut015 | U | Cinta elàstica de cautxú, de 4 cm d'amplada, regulable, sense passador, de 25 cm de longitud, per a la subjecció del tronc de l'arbre al tutor. (material) | 1 | 0.55 | 0.550 |
| mo040 | h | Oficial 1ª jardiner. (mà d'obra) | 0.28 | 28.42 | 7.958 |
| mo086 | h | Ajudant jardiner. (mà d'obra) | 0.28 | 25.28 | 7.078 |
| % | % | Costos directes complementaris | 2 % | 21.526 | 0.431 |
|  |  | Costos directes |  |  | 21.957 |

Residus:
- col·locació: mt48tut010m; factor de residu 0.014

## Recursos

**mt48tut010m** U Estaca rústica de fusta de pi tractada en autoclau amb Tanalith E
Dades tècniques: Cost energètic 267.840 MJ; Emissió de CO2 -3.783 kg; Codi LER 17 02 01; Massa de l'element 3.11 kg; Volum 0.002827 m3
Residus:
- embalatge: re170203 Plàstic. (component de residu); rendiment 0.08 kg; Codi LER 17 02 03; Massa de l'element 1 kg; Volum 0.001667 m3
