# Arbre de fulla caduca

- Propietat de l'arxiu: CYPE Ingenieros S.A.
- Format: FIEBDC-3/2016
- Programa: Generador de preus de la construcció. CYPE Ingenieros, S.A.
- Data: 07/06/2025
- Divisa: EUR
- Costos indirectes: 3 %
- IVA: 21 %

## J Jardineria

### JS Subministrament i plantació d'espècies

#### JSS Subministrament d'espècies

**JSS020** U Arbre de fulla caduca.
Morera (Morus alba 'Kagayamae') de 25 a 30 cm de diàmetre de tronc; subministrament en contenidor estàndard.
Inclou: Transport i descàrrega a peu de clot de plantació.
Criteri d'amidament de projecte: Nombre d'unitats previstes, segons documentació gràfica de Projecte.
Criteri de mesura d'obra: Es mesurarà el nombre d'unitats realment subministrades segons especificacions de Projecte.

| Codi | Ut | Descripció | Rendiment | Preu | Import |
|---|---|---|---|---|---|
| mt48eac145l | U | Morera (Morus alba 'Kagayamae') de 25 a 30 cm de diàmetre de tronc; subministrament en contenidor estàndard de 230 l. (material) | 1 | 476.01 | 476.010 |
| % | % | Costos directes complementaris | 2 % | 476.010 | 9.520 |
|  |  | Costos directes |  |  | 485.530 |
