# Tancament natural

- Propietat de l'arxiu: CYPE Ingenieros S.A.
- Format: FIEBDC-3/2016
- Programa: Generador de preus de la construcció. CYPE Ingenieros, S.A.
- Data: 28/10/2025
- Divisa: EUR
- Costos indirectes: 3 %
- IVA: 21 %

## J Jardineria

### JV Tancat i ocultació

#### JVC Tancaments naturals

**JVC010** m² Tancament natural.
Tancament de bruc natural, gramatge gruixut, 8 kg/m², teixit cada 10 cm amb filferro galvanitzat de 1 mm de diàmetre, ocultació del 100%, subjecte amb filferro galvanitzat sobre un suport existent.
Inclou: Col·locació del tancament natural i subjecció amb filferro galvanitzat.
Criteri d'amidament de projecte: Superfície mesurada segons documentació gràfica de Projecte.
Criteri de mesura d'obra: Es mesurarà la superfície realment executada segons especificacions de Projecte.

| Codi | Ut | Descripció | Rendiment | Preu | Import |
|---|---|---|---|---|---|
| mt48cnj010h | m² | Bruc natural, gramatge gruixut, 8 kg/m², teixit cada 10 cm amb filferro galvanitzat de 1 mm de diàmetre, ocultació del 100%, subministrat en rotllos de 50 cm d'altura i 300 cm de longitud. (material) | 1 | 6.95 | 6.950 |
| mt08var050 | kg | Filferro galvanitzat per a lligar, de 1,30 mm de diàmetre. (material) | 0.1 | 1.53 | 0.153 |
| mo040 | h | Oficial 1ª jardiner. (mà d'obra) | 0.066 | 29.67 | 1.958 |
| mo115 | h | Peó jardiner. (mà d'obra) | 0.066 | 24.86 | 1.641 |
| % | % | Costos directes complementaris | 2 % | 10.702 | 0.214 |
|  |  | Costos directes |  |  | 10.916 |

Residus:
- col·locació: mt48cnj010h; factor de residu 0.0015
- col·locació: mt08var050 Filferro galvanitzat per a lligar, de 1,30 mm de diàmetre; factor de residu 0.0038

## Recursos

**mt48cnj010h** m² Bruc natural, gramatge gruixut
Dades tècniques: Cost energètic 399.796 MJ; Emissió de CO2 -10.390 kg; Codi LER 17 02 01; Massa de l'element 8 kg; Volum 0.007273 m3
Residus:
- embalatge: re170203 Plàstic. (component de residu); rendiment 0.002 kg; Codi LER 17 02 03; Massa de l'element 1 kg; Volum 0.001667 m3

**mt08var050** kg Filferro galvanitzat per a lligar, de 1,30 mm de diàmetre
Dades tècniques: Cost energètic 25.100 MJ; Emissió de CO2 2.560 kg; Codi LER 17 04 05; Massa de l'element 1 kg; Volum 0.000476 m3
