# Tancament natural

- Propietat de l'arxiu: CYPE Ingenieros S.A.
- Format: FIEBDC-3/2016
- Programa: Generador de preus de la construcció. CYPE Ingenieros, S.A.
- Data: 28/10/2025
- Divisa: EUR
- Costos indirectes: 3 %
- IVA: 21 %

## J Jardineria

### JV Tancat i ocultació

#### JVC Tancaments naturals

**JVC010** m² Tancament natural.
Tancament de vímet natural, qualitat extra, teixit cada 10 cm camb filferro galvanitzat de 1 mm de diàmetre, ocultació del 75%, subjecte amb filferro galvanitzat sobre un suport existent.
Inclou: Col·locació del tancament natural i subjecció amb filferro galvanitzat.
Criteri d'amidament de projecte: Superfície mesurada segons documentació gràfica de Projecte.
Criteri de mesura d'obra: Es mesurarà la superfície realment executada segons especificacions de Projecte.

| Codi | Ut | Descripció | Rendiment | Preu | Import |
|---|---|---|---|---|---|
| mt48cnj030e | m² | Vímet natural, qualitat extra, teixit cada 10 cm camb filferro galvanitzat de 1 mm de diàmetre, ocultació del 75%, subministrat en rotllos de 150 cm d'altura i 500 cm de longitud. (material) | 1 | 15.53 | 15.530 |
| mt08var050 | kg | Filferro galvanitzat per a lligar, de 1,30 mm de diàmetre. (material) | 0.1 | 1.53 | 0.153 |
| mo040 | h | Oficial 1ª jardiner. (mà d'obra) | 0.109 | 29.67 | 3.234 |
| mo115 | h | Peó jardiner. (mà d'obra) | 0.109 | 24.86 | 2.710 |
| % | % | Costos directes complementaris | 2 % | 21.627 | 0.433 |
|  |  | Costos directes |  |  | 22.060 |

Residus:
- col·locació: mt48cnj030e; factor de residu 0.0015
- col·locació: mt08var050 Filferro galvanitzat per a lligar, de 1,30 mm de diàmetre; factor de residu 0.0038

## Recursos

**mt48cnj030e** m² Vímet natural, qualitat extra
Dades tècniques: Cost energètic 80.116 MJ; Emissió de CO2 -2.070 kg; Codi LER 17 02 01; Massa de l'element 1.6 kg; Volum 0.001455 m3
Residus:
- embalatge: re170203 Plàstic. (component de residu); rendiment 0.002 kg; Codi LER 17 02 03; Massa de l'element 1 kg; Volum 0.001667 m3

**mt08var050** kg Filferro galvanitzat per a lligar, de 1,30 mm de diàmetre
Dades tècniques: Cost energètic 25.100 MJ; Emissió de CO2 2.560 kg; Codi LER 17 04 05; Massa de l'element 1 kg; Volum 0.000476 m3
