# Subbase granular

- Propietat de l'arxiu: CYPE Ingenieros S.A.
- Format: FIEBDC-3/2016
- Programa: Generador de preus de la construcció. CYPE Ingenieros, S.A.
- Data: 07/06/2025
- Divisa: EUR
- Costos indirectes: 3 %
- IVA: 21 %

## M Ferms i paviments urbans

### MB Bases i subbases

#### MBG Granulars

**MBG020** m³ Subbase granular.
Subbase granular amb grava de pedrera de pedra calcària, Ø40/70 mm, i compactació al 96% del Proctor Modificat amb mitjans mecànics, en tongades de 30 cm de gruix, fins a aconseguir una densitat seca no inferior al al 96% del Proctor Modificat de la màxima obtinguda en l'assaig Proctor Modificat, realitzat segons UNE 103501, per a millora de les propietats resistents del terreny.
Criteri de valoració econòmica: El preu no inclou la realització de l'assaig Proctor Modificat.
Inclou: Transport i descàrrega del material a peu de tall. Estès del material en tongadas d'espessor uniforme. Humectació o dessecació de cada tongada. Compactació.
Criteri d'amidament de projecte: Volum mesurat sobre els plànols de perfils transversals del Projecte, que defineixen el moviment de terres a realitzar en obra.
Criteri de mesura d'obra: Es mesurarà, en perfil compactat, el volum realment executat segons especificacions de Projecte, sense incloure els increments per excessos d'excavació no autoritzats.

| Codi | Ut | Descripció | Rendiment | Preu | Import |
|---|---|---|---|---|---|
| mt01are010a | m³ | Grava de pedrera de pedra calcària, de 40 a 70 mm de diàmetre. (material) | 2.1 | 19.16 | 40.236 |
| mq02rot030b | h | Compactadora tàndem autopropulsat, de 63 kW, de 9,65 t, amplada de treball 168 cm. (maquinària) | 0.11 | 46.83 | 5.151 |
| mq04dua020b | h | Dúmper de descàrrega frontal de 2 t de càrrega útil. (maquinària) | 0.11 | 10.58 | 1.164 |
| mq02cia020j | h | Camió cisterna, de 8 m³ de capacitat. (maquinària) | 0.011 | 121.25 | 1.334 |
| mo113 | h | Peó ordinari construcció. (mà d'obra) | 0.247 | 24.86 | 6.140 |
| % | % | Costos directes complementaris | 2 % | 54.025 | 1.081 |
|  |  | Costos directes |  |  | 55.106 |

Residus:
- col·locació: mt01are010a Grava de pedrera de pedra calcària, de 40 a 70 mm de diàmetre; factor de residu 0.00779798

## Recursos

**mt01are010a** m³ Grava de pedrera de pedra calcària, de 40 a 70 mm de diàmetre
Dades tècniques: Cost energètic 146.250 MJ; Emissió de CO2 7.800 kg; Codi LER 01 04 08; Massa de l'element 1950 kg; Volum 1.3 m3
