# Revestiment de paviment esportiu, de resines sintètiques, sistema "COMPOSAN INDUSTRIAL Y TECNOLOGÍA", per a pista de tennis

- Propietat de l'arxiu: CYPE Ingenieros S.A.
- Format: FIEBDC-3/2016
- Programa: Generador de preus de la construcció. CYPE Ingenieros, S.A.
- Data: 28/05/2025
- Divisa: EUR
- Costos indirectes: 3 %
- IVA: 21 %

## M Ferms i paviments urbans

### MD Paviments esportius

#### MDR De resines sintètiques

**MDR010** m² Revestiment de paviment esportiu, de resines sintètiques, sistema "COMPOSAN INDUSTRIAL Y TECNOLOGÍA", per a pista de tennis.
Revestiment de paviment esportiu, amb resistència al lliscament entre 80 i 110 con la superficie seca i entre 55 i 110 amb la superfície humida, segons UNE-EN 13036-4, amb resistència al lliscament Rd>45 segons UNE-EN 16165 i lliscabilitat classe 3 segons CTE, abrasió Taber en sec < 0,2 g, de 3 mm d'espessor total aproximat, realitzat sobre superfície suport d'aglomerat asfàltic, amb el sistema Tennislife Cushion-5 "COMPOSAN INDUSTRIAL Y TECNOLOGÍA", apte per a pista de tenis, mitjançant l'aplicació successiva de: una capa de regularització i condicionament de la superfície, de morter, Compotop Sportseal, color gris, a base de resines sintètiques i càrregues minerals seleccionades (2 kg/m²); una capa de morter, Compo Resurfacer, color negre, a base de resines acríliques (0,3 kg/m²), àrid silici incolor, rentat, de granulometria compresa entre 0,2 i 0,4 mm (0,5 kg/m²) i aigua (0,2 l/m²); cinc capes de morter, Compo Cushion, color negre, a base de resines elastomèriques, àrids lleugers i partícules de cautxú (0,5 kg/m² per capa), pintura a l'aigua, Compo Concentrado 2002, a base de resines acríliques, càrregues micronitzades i pigments (0,1 kg/m² per capa) i aigua (0,1 l/m² per capa); tres capes de morter, Compo Premix, a base de resines acríliques, càrregues minerals calibrades i pigments (0,4 kg/m² cada capa), deixant assecar totalment la capa prèvia abans d'aplicar la següent capa i una capa de pintura a l'aigua, Compo Concentrado 2002, color blau, a base de resines acríliques, càrregues micronitzades i pigments (0,3 kg/m²).
Criteri de valoració econòmica: El preu no inclou la superfície suport, l'execució i el segellat dels junts ni el marcat i execució de les línies de joc.
Inclou: Neteja de la superfície suport. Replanteig de les juntes i draps de treball. Aplicació, amb rastell de goma, de la capa de regularització i condicionament de la superfície. Aplicació de les successives capes que formen el paviment esportiu. Assecat de cada capa abans d'aplicar la següent, incloent raspat, escombrada i bufat de les imperfeccions. Neteja final del paviment.
Criteri d'amidament de projecte: Superfície mesurada en projecció horitzontal, segons documentació gràfica de Projecte.
Criteri de mesura d'obra: Es mesurarà, en projecció horitzontal, la superfície realment executada segons especificacions de Projecte.

| Codi | Ut | Descripció | Rendiment | Preu | Import |
|---|---|---|---|---|---|
| mt47cit050d | kg | Morter, Compotop Sportseal "COMPOSAN INDUSTRIAL Y TECNOLOGÍA", color gris, a base de resines sintètiques i càrregues minerals seleccionades, per a regularització de superfícies; per a aplicar amb rastell de goma. (material) | 2 | 2.03 | 4.060 |
| mt47cit060b | kg | Morter, Compo Resurfacer "COMPOSAN INDUSTRIAL Y TECNOLOGÍA", color negre, a base de resines acríliques. (material) | 0.3 | 5.11 | 1.533 |
| mt47cit002a | kg | Àrid silici incolor, rentat, de granulometria compresa entre 0,2 i 0,4 mm, subministrat en sacs. (material) | 0.5 | 0.22 | 0.110 |
| mt47cit070b | kg | Morter, Compo Cushion "COMPOSAN INDUSTRIAL Y TECNOLOGÍA", color negre, a base de resines elastomèriques, àrids lleugers i partícules de cautxú. (material) | 2.5 | 5.07 | 12.675 |
| mt27pcc030n | kg | Pintura a l'aigua, Compo Concentrado 2002 "COMPOSAN INDUSTRIAL Y TECNOLOGÍA", color blau, a base de resines acríliques, càrregues micronitzades i pigments. (material) | 0.8 | 6.12 | 4.896 |
| mt47cit080n | kg | Morter, Compo Premix "COMPOSAN INDUSTRIAL Y TECNOLOGÍA", color blau, a base de resines acríliques, càrregues minerals calibrades i pigments. (material) | 1.2 | 5.35 | 6.420 |
| mo041 | h | Oficial 1ª construcció d'obra civil. (mà d'obra) | 0.38 | 29.67 | 11.275 |
| mo087 | h | Ajudant construcció d'obra civil. (mà d'obra) | 0.38 | 26.39 | 10.028 |
| % | % | Costos directes complementaris | 2 % | 50.997 | 1.020 |
|  |  | Costos directes |  |  | 52.017 |

Residus:
- col·locació: mt47cit050d; factor de residu 0.062802
- col·locació: mt47cit060b Morter, Compo Resurfacer "COMPOSAN INDUSTRIAL Y TECNOLOGÍA", color negre, a base de resines acríliques; factor de residu 0.036792
- col·locació: mt47cit002a Àrid silici incolor, rentat, de granulometria compresa entre 0,2 i 0,4 mm, subministrat en sacs; factor de residu 0.009
- col·locació: mt47cit070b; factor de residu 0.043189
- col·locació: mt27pcc030n; factor de residu 0.0275
- col·locació: mt47cit080n; factor de residu 0.04134

## Recursos

**mt47cit050d** kg Morter, Compotop Sportseal "COMPOSAN INDUSTRIAL Y TECNOLOGÍA"
Dades tècniques: Cost energètic 15.053 MJ; Emissió de CO2 0.575 kg; Codi LER 17 09 04; Massa de l'element 1 kg; Volum 0.000667 m3
Residus:
- embalatge: re170203 Plàstic. (component de residu); rendiment 0.003 kg; Codi LER 17 02 03; Massa de l'element 1 kg; Volum 0.001667 m3

**mt47cit060b** kg Morter, Compo Resurfacer "COMPOSAN INDUSTRIAL Y TECNOLOGÍA", color negre, a base de resines acríliques
Dades tècniques: Cost energètic 86.761 MJ; Emissió de CO2 3.294 kg; Codi LER 17 09 04; Massa de l'element 1 kg; Volum 0.000667 m3
Residus:
- embalatge: re170203 Plàstic; rendiment 0.003 kg

**mt47cit002a** kg Àrid silici incolor, rentat, de granulometria compresa entre 0,2 i 0,4 mm, subministrat en sacs
Dades tècniques: Cost energètic 0.559 MJ; Emissió de CO2 0.028 kg; Codi LER 01 04 08; Massa de l'element 1 kg; Volum 0.000667 m3
Residus:
- embalatge: re170203 Plàstic; rendiment 0.005 kg

**mt47cit070b** kg Morter, Compo Cushion "COMPOSAN INDUSTRIAL Y TECNOLOGÍA"
Dades tècniques: Cost energètic 33.693 MJ; Emissió de CO2 1.387 kg; Codi LER 17 09 04; Massa de l'element 1 kg; Volum 0.000667 m3
Residus:
- embalatge: re170203 Plàstic; rendiment 0.003 kg

**mt27pcc030n** kg Pintura a l'aigua
Dades tècniques: Cost energètic 31.490 MJ; Emissió de CO2 1.556 kg; Codi LER 08 01 11; Massa de l'element 1 kg; Volum 0.001111 m3
Residus:
- embalatge: re170203 Plàstic; rendiment 0.045 kg

**mt47cit080n** kg Morter, Compo Premix "COMPOSAN INDUSTRIAL Y TECNOLOGÍA"
Dades tècniques: Cost energètic 15.053 MJ; Emissió de CO2 0.575 kg; Codi LER 17 09 04; Massa de l'element 1 kg; Volum 0.000667 m3
Residus:
- embalatge: re170203 Plàstic; rendiment 0.003 kg
