# Escocell d'infiltració

- Propietat de l'arxiu: CYPE Ingenieros S.A.
- Format: FIEBDC-3/2016
- Programa: Generador de preus de la construcció. CYPE Ingenieros, S.A.
- Data: 17/06/2024
- Divisa: EUR
- Costos indirectes: 3 %
- IVA: 21 %

## M Ferms i paviments urbans

### MP Paviments urbans

#### MPD Drenants

**MPD021** m² Escocell d'infiltració.
Escocell d'infiltració format per geotèxtil de polipropilè, (300 g/m²), reixeta alveolar de polietilè d'alta densitat estable als raigs UV, de 73x73x7 cm, color verd i reblert de les cel·les amb grava filtrant sense classificar.
Criteri de valoració econòmica: El preu no inclou la base suport ni el paviment drenant.
Inclou: Replanteig. Col·locació del geotèxtil. Disposició de les reixetes alveolars. Estès del material de drenatge en una capa de grossor uniforme.
Criteri d'amidament de projecte: Superfície mesurada segons documentació gràfica de Projecte.
Criteri de mesura d'obra: Es mesurarà la superfície realment executada segons especificacions de Projecte.

| Codi | Ut | Descripció | Rendiment | Preu | Import |
|---|---|---|---|---|---|
| mt01ard030b | t | Grava filtrant sense classificar. (material) | 0.147 | 19.35 | 2.844 |
| mt18rad020a | m² | Reixeta alveolar de polietilè d'alta densitat estable als raigs UV, de 73x73x7 cm, color verd, per a execució de superfícies transitables amb gespa o àrid. (material) | 1 | 8.17 | 8.170 |
| mt14gso030dgvc | m² | Geotèxtil no teixit sintètic, termosoldat, de polipropilè, amb una resistència a la tracció longitudinal de 22 kN/m, una resistència a la tracció transversal de 25 kN/m, una obertura de con a l'assaig de perforació dinàmica segons UNE-EN ISO 13433 inferior a 8 mm, resistència CBR a punxonament 1,1 kN i una massa superficial de 300 g/m², segons UNE-EN 13252. (material) | 1 | 2.77 | 2.770 |
| mo087 | h | Ajudant construcció d'obra civil. (mà d'obra) | 0.33 | 25.28 | 8.342 |
| % | % | Costos directes complementaris | 2 % | 22.126 | 0.443 |
|  |  | Costos directes |  |  | 22.569 |

Residus:
- col·locació: mt01ard030b Grava filtrant sense classificar; factor de residu 0.00474561
- col·locació: mt14gso030dgvc; factor de residu 0.035

## Recursos

**mt01ard030b** t Grava filtrant sense classificar
Dades tècniques: Cost energètic 75.000 MJ; Emissió de CO2 4.000 kg; Codi LER 01 04 08; Massa de l'element 1000 kg; Volum 0.666667 m3

**mt14gso030dgvc** m² Geotèxtil no teixit sintètic
Dades tècniques: Cost energètic 38.490 MJ; Emissió de CO2 1.286 kg; Codi LER 17 06 04; Massa de l'element 0.3 kg; Volum 0.0005 m3
Residus:
- embalatge: re170203 Plàstic. (component de residu); rendiment 0.034 kg; Codi LER 17 02 03; Massa de l'element 1 kg; Volum 0.001667 m3
