# Paviment drenant "BREINCO"

- Propietat de l'arxiu: CYPE Ingenieros S.A.
- Format: FIEBDC-3/2016
- Programa: Generador de preus de la construcció. CYPE Ingenieros, S.A.
- Data: 17/06/2024
- Divisa: EUR
- Costos indirectes: 3 %
- IVA: 21 %

## M Ferms i paviments urbans

### MP Paviments urbans

#### MPD Drenants

**MPD100** m² Paviment drenant "BREINCO".
Paviment drenant de peces de 60x40x10 cm Llosa Filtra "BREINCO", amb junts drenants reomplerts amb graveta de 2 a 8 mm de diàmetre, acabat Grey i tractament superficial Air Clean® amb propietats fotocatalítiques i efecte descontaminant, biocida, autonetejador i reductor d'emissions de NOx, amb una resistència a flexotracció de 4 N/mm², una capacitat drenant de 144 l/(m²·min) i amb resistència al lliscament Rd>45 segons UNE-EN 16165 i lliscabilitat classe 3 segons CTE, per a trànsit rodat. Col·locació sobre capa de 5 cm d'espessor de graveta de 2 a 8 mm de diàmetre.
Criteri de valoració econòmica: El preu no inclou la base suport.
Inclou: Estès de la capa base de graveta. Col·locació del paviment. Reblert de les juntes drenants amb graveta.
Criteri d'amidament de projecte: Superfície mesurada segons documentació gràfica de Projecte.
Criteri de mesura d'obra: Es mesurarà la superfície realment executada segons especificacions de Projecte.

| Codi | Ut | Descripció | Rendiment | Preu | Import |
|---|---|---|---|---|---|
| mt18bre010a | m² | Peces de 60x40x10 cm Llosa Filtra "BREINCO", amb junts drenants, acabat Grey i tractament superficial Air Clean® amb propietats fotocatalítiques i efecte descontaminant, biocida, autonetejador i reductor d'emissions de NOx. (material) | 1 | 37.16 | 37.160 |
| mt01arp032a | m³ | Graveta calcària de trituració de 2 a 8 mm de diàmetre. (material) | 0.078 | 24.72 | 1.928 |
| mo041 | h | Oficial 1ª construcció d'obra civil. (mà d'obra) | 1.055 | 28.42 | 29.983 |
| mo087 | h | Ajudant construcció d'obra civil. (mà d'obra) | 1.055 | 25.28 | 26.670 |
| % | % | Costos directes complementaris | 2 % | 95.741 | 1.915 |
|  |  | Costos directes |  |  | 97.656 |

Residus:
- col·locació: mt01arp032a Graveta calcària de trituració de 2 a 8 mm de diàmetre; factor de residu 0.00701154

## Recursos

**mt01arp032a** m³ Graveta calcària de trituració de 2 a 8 mm de diàmetre
Dades tècniques: Cost energètic 146.250 MJ; Emissió de CO2 7.800 kg; Codi LER 01 04 08; Massa de l'element 1950 kg; Volum 1.3 m3
