# Paviment drenant per a reomplert d'escocell d'infiltració, a base de resina epoxi

- Propietat de l'arxiu: CYPE Ingenieros S.A.
- Format: FIEBDC-3/2016
- Programa: Generador de preus de la construcció. CYPE Ingenieros, S.A.
- Data: 17/06/2024
- Divisa: EUR
- Costos indirectes: 3 %
- IVA: 21 %

## M Ferms i paviments urbans

### MP Paviments urbans

#### MPD Drenants

**MPD020** m² Paviment drenant per a reomplert d'escocell d'infiltració, a base de resina epoxi.
Paviment drenant per a reomplert d'escocell d'infiltració format per capa de morter realitzat "in situ" a base de resina epoxi bicomponent i àrid de 6 a 10 mm de diàmetre, de 20 mm d'espessor, per a trànsit de vianants, amb una resistència a flexotracció de 3 N/mm², una resistència a compressió de 6 N/mm² i una capacitat drenant de 800 l/(m²·min), resistència al lliscament Rd>45, classe 3.
Criteri de valoració econòmica: El preu no inclou l'escocell d'infiltració.
Inclou: Abocament, estesa i vibrat del morter. Cura del morter.
Criteri d'amidament de projecte: Superfície mesurada segons documentació gràfica de Projecte.
Criteri de mesura d'obra: Es mesurarà la superfície realment executada segons especificacions de Projecte.

| Codi | Ut | Descripció | Rendiment | Preu | Import |
|---|---|---|---|---|---|
| mt47pcd020a | kg | Resina epoxi bicomponent. (material) | 1 | 71.52 | 71.520 |
| mt01arg120a | kg | Àrid de 6 a 10 mm de diàmetre. (material) | 30 | 0.04 | 1.200 |
| mo041 | h | Oficial 1ª construcció d'obra civil. (mà d'obra) | 0.857 | 28.42 | 24.356 |
| mo087 | h | Ajudant construcció d'obra civil. (mà d'obra) | 0.857 | 25.28 | 21.665 |
| % | % | Costos directes complementaris | 2 % | 118.741 | 2.375 |
|  |  | Costos directes |  |  | 121.116 |

Residus:
- col·locació: mt47pcd020a Resina epoxi bicomponent; factor de residu 0.03

## Recursos

**mt47pcd020a** kg Resina epoxi bicomponent
Dades tècniques: Cost energètic 86.761 MJ; Emissió de CO2 3.294 kg; Codi LER 17 09 04; Massa de l'element 1 kg; Volum 0.000667 m3
Residus:
- embalatge: re170203 Plàstic. (component de residu); rendiment 0.003 kg; Codi LER 17 02 03; Massa de l'element 1 kg; Volum 0.001667 m3
