# Tarima de fusta

- Propietat de l'arxiu: CYPE Ingenieros S.A.
- Format: FIEBDC-3/2016
- Programa: Generador de preus de la construcció. CYPE Ingenieros, S.A.
- Data: 17/06/2024
- Divisa: EUR
- Costos indirectes: 3 %
- IVA: 21 %

## M Ferms i paviments urbans

### MP Paviments urbans

#### MPM De fusta

**MPM010** m² Tarima de fusta.
Tarima formada per taules de fusta massissa de pinastre (Pinus pinaster), tractada en autoclau, de 20x95x2050 mm, color marró, amb classe d'ús 4, segons UNE-EN 335, fixades mitjançant el sistema de fixació vista, sobre llistons de fusta de pinastre (Pinus pinaster), tractada en autoclau, amb classe d'ús 4 segons UNE-EN 335 de 65x38 mm, separats 50 cm entre si; raspallat i posterior aplicació de dues mans de lasur a l'aigua d'assecat ràpid per a interior i exterior, per a terres, color Pino, acabat setinat rendiment: 0,083 l/m² cada mà com a tractament protector i decoratiu. Inclús cargols autotaladrants d'acer inoxidable per a subjecció de les taules a els llistons.
Criteri de valoració econòmica: El preu no inclou la solera de formigó.
Inclou: Replanteig, anivellació i fixació de les llates d'empostissar. Col·locació de les taules de la primera filada. Fixació dels posts de la primera filada sobre les llates d'empostissar. Col·locació i fixació de les successives filades. Polit. Aplicació de dues mans d'acabat.
Criteri d'amidament de projecte: Superfície útil, mesura segons documentació gràfica de Projecte. No s'ha incrementat l'amidament per trencaments i retallades, ja que en la descomposició s'ha considerat un 5% més de peces.
Criteri de mesura d'obra: Es mesurarà la superfície realment executada segons especificacions de Projecte.

| Codi | Ut | Descripció | Rendiment | Preu | Import |
|---|---|---|---|---|---|
| mt18mva015e | m | Llistó de 65x38 mm de secció, de fusta de pinastre (Pinus pinaster), tractada en autoclau, amb classe d'ús 4, segons UNE-EN 335, acabat raspallat, amb humitat inferior al 20%. (material) | 2.1 | 3.33 | 6.993 |
| mt18mtf030ayp | m² | Taules de fusta massissa de pinastre (Pinus pinaster), tractada en autoclau, mitjançant el mètode Bethell, de 20x95x2050 mm, color marró, amb classe d'ús 4, segons UNE-EN 335, per a raspallat i aplicació d'un tractament protector i decoratiu en obra. (material) | 1.05 | 14.19 | 14.900 |
| mt18mva095 | U | Cargol autoforadant d'acer inoxidable, amb cap aixamfranat. (material) | 66 | 0.14 | 9.240 |
| mt18mva085a | U | Tac expansiu metàl·lic i tirafons, per a fixació d'elements de fusta de fusta sobre suport base de formigó. (material) | 6 | 1.23 | 7.380 |
| mt27lsa020a | l | Lasur a l'aigua d'assecat ràpid per a interior i exterior, per a terres, color Pino, acabat setinat, a base de resines acríliques híbrides i copolímers de poliuretà, amb un agent biocida, contra fongs de taca blava i floridures, amb resistència a la intempèrie, per aplicar amb brotxa, corró o pistola sobre paviments exteriors de fusta, com a tractament protector i decoratiu. (material) | 0.166 | 25.48 | 4.230 |
| mo025 | h | Oficial 1ª instal·lador de paviments de fusta. (mà d'obra) | 0.659 | 28.42 | 18.729 |
| mo063 | h | Ajudant instal·lador de paviments de fusta. (mà d'obra) | 0.659 | 25.28 | 16.660 |
| mo038 | h | Oficial 1ª pintor. (mà d'obra) | 0.396 | 28.42 | 11.254 |
| mo076 | h | Ajudant pintor. (mà d'obra) | 0.066 | 25.28 | 1.668 |
| % | % | Costos directes complementaris | 2 % | 91.054 | 1.821 |
|  |  | Costos directes |  |  | 92.875 |

Residus:
- col·locació: mt18mva015e; factor de residu 0.0128412
- col·locació: mt18mtf030ayp; factor de residu 0.014
- col·locació: mt18mva095 Cargol autoforadant d'acer inoxidable, amb cap aixamfranat; factor de residu 0.00482456
- col·locació: mt27lsa020a; factor de residu 0.03

## Recursos

**mt18mva015e** m Llistó de 65x38 mm de secció
Dades tècniques: Cost energètic 113.947 MJ; Emissió de CO2 -1.812 kg; Codi LER 17 02 01; Massa de l'element 1.36 kg; Volum 0.001236 m3
Residus:
- embalatge: re170203 Plàstic. (component de residu); rendiment 0.002 kg; Codi LER 17 02 03; Massa de l'element 1 kg; Volum 0.001667 m3

**mt18mtf030ayp** m² Taules de fusta massissa de pinastre (Pinus pinaster)
Dades tècniques: Cost energètic 906.110 MJ; Emissió de CO2 -14.328 kg; Codi LER 17 02 01; Massa de l'element 10.8 kg; Volum 0.009818 m3
Residus:
- embalatge: re170203 Plàstic; rendiment 0.03 kg

**mt18mva095** U Cargol autoforadant d'acer inoxidable, amb cap aixamfranat
Dades tècniques: Cost energètic 0.546 MJ; Emissió de CO2 0.081 kg; Codi LER 17 04 05; Massa de l'element 0.0114 kg; Volum 0.000005 m3
Residus:
- embalatge: re150101 Envasos de paper i cartró. (component de residu); rendiment 0.001 kg; Codi LER 15 01 01; Massa de l'element 1 kg; Volum 0.001333 m3

**mt18mva085a** U Tac expansiu metàl·lic i tirafons, per a fixació d'elements de fusta de fusta sobre suport base de formigó
Dades tècniques: Cost energètic 0.289 MJ; Emissió de CO2 0.016 kg; Codi LER 17 04 05; Massa de l'element 0.021 kg; Volum 0.00001 m3
Residus:
- embalatge: re150101 Envasos de paper i cartró; rendiment 0.002 kg
- embalatge: re170203 Plàstic; rendiment 0.001 kg

**mt27lsa020a** l Lasur a l'aigua d'assecat ràpid per a interior i exterior
Dades tècniques: Cost energètic 32.231 MJ; Emissió de CO2 1.358 kg; Codi LER 17 09 04; Massa de l'element 1.02 kg; Volum 0.00068 m3
Residus:
- embalatge: re170203 Plàstic; rendiment 0.032 kg
