# Marca vial transversal

- Propietat de l'arxiu: CYPE Ingenieros S.A.
- Format: FIEBDC-3/2016
- Programa: Generador de preus de la construcció. CYPE Ingenieros, S.A.
- Data: 17/06/2024
- Divisa: EUR
- Costos indirectes: 3 %
- IVA: 21 %

## M Ferms i paviments urbans

### MS Senyalització viària

#### MSH Senyalització horitzontal

**MSH020** m Marca vial transversal.
Aplicació manual de pintura plàstica per a exterior, a base de resines acríliques, color blanc, acabat setinat, textura llisa, per a marca vial transversal discontínua, de 40 cm d'amplada, per a línia de cediu el pas. Inclús microesferes de vidre, per aconseguir efecte retroreflector en sec.
Inclou: Escombratge mitjançant escombradora mecànica. Premarcatge. Aplicació manual de la mescla.
Criteri d'amidament de projecte: Longitud mesurada segons documentació gràfica de Projecte.
Criteri de mesura d'obra: Es mesurarà a cinta correguda, la longitud realment executada segons especificacions de Projecte.

| Codi | Ut | Descripció | Rendiment | Preu | Import |
|---|---|---|---|---|---|
| mt27mvp010e | l | Pintura plàstica per a exterior, a base de resines acríliques, color blanc, acabat setinat, textura llisa (material) | 0.08 | 16.17 | 1.294 |
| mt27mvh100a | kg | Microesferes de vidre. (material) | 0.053 | 1.53 | 0.081 |
| mo041 | h | Oficial 1ª construcció d'obra civil. (mà d'obra) | 0.033 | 28.42 | 0.938 |
| mo087 | h | Ajudant construcció d'obra civil. (mà d'obra) | 0.017 | 25.28 | 0.430 |
| % | % | Costos directes complementaris | 2 % | 2.743 | 0.055 |
|  |  | Costos directes |  |  | 2.798 |

Residus:
- col·locació: mt27mvp010e Pintura plàstica per a exterior, a base de resines acríliques, color blanc, acabat setinat, textura llisa; factor de residu 0.0275
- col·locació: mt27mvh100a Microesferes de vidre; factor de residu 0.011

## Recursos

**mt27mvp010e** l Pintura plàstica per a exterior, a base de resines acríliques, color blanc, acabat setinat, textura llisa
Dades tècniques: Cost energètic 31.337 MJ; Emissió de CO2 1.599 kg; Codi LER 08 01 11; Massa de l'element 1.7 kg; Volum 0.001889 m3
Residus:
- embalatge: re170203 Plàstic. (component de residu); rendiment 0.032 kg; Codi LER 17 02 03; Massa de l'element 1 kg; Volum 0.001667 m3

**mt27mvh100a** kg Microesferes de vidre
Dades tècniques: Cost energètic 14.960 MJ; Emissió de CO2 1.120 kg; Codi LER 17 02 02; Massa de l'element 1 kg; Volum 0.001 m3
