# Marcat de fletxes i inscripcions en vials

- Propietat de l'arxiu: CYPE Ingenieros S.A.
- Format: FIEBDC-3/2016
- Programa: Generador de preus de la construcció. CYPE Ingenieros, S.A.
- Data: 17/06/2024
- Divisa: EUR
- Costos indirectes: 3 %
- IVA: 21 %

## M Ferms i paviments urbans

### MS Senyalització viària

#### MSH Senyalització horitzontal

**MSH030** m² Marcat de fletxes i inscripcions en vials.
Aplicació manual de pintura alquídica color blanc, per a marcat de fletxes i inscripcions en vials. Inclús microesferes de vidre, per aconseguir efecte retroreflector en sec.
Inclou: Escombratge mitjançant escombradora mecànica. Premarcatge. Aplicació manual de la mescla.
Criteri d'amidament de projecte: Superfície mesurada segons documentació gràfica de Projecte.
Criteri de mesura d'obra: Es mesurarà la superfície realment fresada segons especificacions de Projecte.

| Codi | Ut | Descripció | Rendiment | Preu | Import |
|---|---|---|---|---|---|
| mt27mvh030a | kg | Pintura alquídica color blanc, segons UNE-EN 1871. (material) | 0.72 | 3.09 | 2.225 |
| mt27mvh100a | kg | Microesferes de vidre. (material) | 0.48 | 1.53 | 0.734 |
| mo041 | h | Oficial 1ª construcció d'obra civil. (mà d'obra) | 0.132 | 28.42 | 3.751 |
| mo087 | h | Ajudant construcció d'obra civil. (mà d'obra) | 0.264 | 25.28 | 6.674 |
| % | % | Costos directes complementaris | 2 % | 13.384 | 0.268 |
|  |  | Costos directes |  |  | 13.652 |

Residus:
- col·locació: mt27mvh030a Pintura alquídica color blanc, segons UNE-EN 1871; factor de residu 0.055
- col·locació: mt27mvh100a Microesferes de vidre; factor de residu 0.011

## Recursos

**mt27mvh030a** kg Pintura alquídica color blanc, segons UNE-EN 1871
Dades tècniques: Cost energètic 27.070 MJ; Emissió de CO2 1.204 kg; Codi LER 08 01 11; Massa de l'element 1 kg; Volum 0.001111 m3
Residus:
- embalatge: re170203 Plàstic. (component de residu); rendiment 0.032 kg; Codi LER 17 02 03; Massa de l'element 1 kg; Volum 0.001667 m3

**mt27mvh100a** kg Microesferes de vidre
Dades tècniques: Cost energètic 14.960 MJ; Emissió de CO2 1.120 kg; Codi LER 17 02 02; Massa de l'element 1 kg; Volum 0.001 m3
