# Marca vial de vorell

- Propietat de l'arxiu: CYPE Ingenieros S.A.
- Format: FIEBDC-3/2016
- Programa: Generador de preus de la construcció. CYPE Ingenieros, S.A.
- Data: 17/06/2024
- Divisa: EUR
- Costos indirectes: 3 %
- IVA: 21 %

## M Ferms i paviments urbans

### MS Senyalització viària

#### MSH Senyalització horitzontal

**MSH040** m Marca vial de vorell.
Aplicació manual de pintura plàstica per a exterior, a base de resines acríliques, color negre, acabat setinat, textura llisa, per a marca vial de vorell, de 10 cm d'amplada.
Inclou: Escombratge mitjançant escombradora mecànica. Aplicació manual de la mescla.
Criteri d'amidament de projecte: Longitud mesurada segons documentació gràfica de Projecte.
Criteri de mesura d'obra: Es mesurarà la longitud realment executada segons especificacions de Projecte.

| Codi | Ut | Descripció | Rendiment | Preu | Import |
|---|---|---|---|---|---|
| mt27mvh020c | kg | Pintura plàstica per a exterior, a base de resines acríliques, color negre, acabat setinat, textura llisa, segons UNE-EN 1871. (material) | 0.072 | 2.25 | 0.162 |
| mo041 | h | Oficial 1ª construcció d'obra civil. (mà d'obra) | 0.058 | 28.42 | 1.648 |
| mo087 | h | Ajudant construcció d'obra civil. (mà d'obra) | 0.029 | 25.28 | 0.733 |
| % | % | Costos directes complementaris | 2 % | 2.543 | 0.051 |
|  |  | Costos directes |  |  | 2.594 |

Residus:
- col·locació: mt27mvh020c; factor de residu 0.055

## Recursos

**mt27mvh020c** kg Pintura plàstica per a exterior
Dades tècniques: Cost energètic 19.710 MJ; Emissió de CO2 1.004 kg; Codi LER 08 01 11; Massa de l'element 1 kg; Volum 0.001111 m3
Residus:
- embalatge: re170203 Plàstic. (component de residu); rendiment 0.032 kg; Codi LER 17 02 03; Massa de l'element 1 kg; Volum 0.001667 m3
