# Capa separadora: làmina de polietilè

- Propietat de l'arxiu: CYPE Ingenieros S.A.
- Format: FIEBDC-3/2016
- Programa: Generador de preus de la construcció. CYPE Ingenieros, S.A.
- Data: 17/06/2024
- Divisa: EUR
- Costos indirectes: 3 %
- IVA: 21 %

## N Aïllaments e impermeabilitzacions

### NG Geosintètics

#### NGL Geomembranes

**NGL010** m² Capa separadora: làmina de polietilè.
Film impermeable de polietilè de baixa densitat (LDPE) de 0,1 mm d'espessor i 100 g/m² de massa superficial, color negre. Col·locació en obra: amb cavalcaments, directament sobre el terreny, sobre un emmacat o sobre una superficie de formigó.
Inclou: Col·locació de la làmina separadora. Resolució de cavalcaments i unions.
Criteri d'amidament de projecte: Superfície mesurada segons documentació gràfica de Projecte.
Criteri de mesura d'obra: Es mesurarà la superfície realment executada segons especificacions de Projecte, incloent els lliuraments i els solapes.

| Codi | Ut | Descripció | Rendiment | Preu | Import |
|---|---|---|---|---|---|
| mt16png020a | m² | Film impermeable de polietilè de baixa densitat (LDPE) de 0,1 mm d'espessor i 100 g/m² de massa superficial, color negre. (material) | 1.15 | 0.57 | 0.656 |
| mo020 | h | Oficial 1ª construcció. (mà d'obra) | 0.04 | 28.42 | 1.137 |
| mo113 | h | Peó ordinari construcció. (mà d'obra) | 0.02 | 23.81 | 0.476 |
| % | % | Costos directes complementaris | 2 % | 2.269 | 0.045 |
|  |  | Costos directes |  |  | 2.314 |

Residus:
- col·locació: mt16png020a; factor de residu 0.06

## Recursos

**mt16png020a** m² Film impermeable de polietilè de baixa densitat (LDPE) de 0,1 mm d'espessor i 100 g/m² de massa superficial
Dades tècniques: Cost energètic 16.029 MJ; Emissió de CO2 0.601 kg; Codi LER 17 06 04; Massa de l'element 0.1 kg; Volum 0.000167 m3
Residus:
- embalatge: re170203 Plàstic. (component de residu); rendiment 0.024 kg; Codi LER 17 02 03; Massa de l'element 1 kg; Volum 0.001667 m3
