# Coberta solar fotovoltaica per a pista de pàdel, sistema "EQUIDESA"

- Propietat de l'arxiu: CYPE Ingenieros S.A.
- Format: FIEBDC-3/2016
- Programa: Generador de preus de la construcció. CYPE Ingenieros, S.A.
- Data: 17/06/2024
- Divisa: EUR
- Costos indirectes: 3 %
- IVA: 21 %

## T Equipament urbà

### TA Instal·lacions esportives completes

#### TAP Pistes de pàdel

**TAP040** U Coberta solar fotovoltaica per a pista de pàdel, sistema "EQUIDESA".
Coberta solar fotovoltaica per a pista de pàdel, sistema "EQUIDESA", de 22,9x13,66 m i 50 kW de potència total instal·lada, formada per 120 mòduls solars fotovoltaics de cèl·lules de silici monocristal·lí, potència màxima (Wp) 555 W, marc d'alumini anoditzat, dimensions 2280x1135x35 mm, folrats perimetralment amb junt d'estanqueïtat, subjectes entre si i a les corretges mitjançant ferratges d'acer galvanitzat i fixats amb cargols rosca-xapa amb volandera d'estanquitat. Inclús junts d'estanqueïtat perimetrals, ferratges d'acer galvanitzat, cargols i material de connexionat elèctric.
Criteri de valoració econòmica: El preu no inclou l'estructura suport de perfils metàl·lics.
Inclou: Col·locació i fixació dels mòduls solars fotovoltaics. Connexionat i comprovació del seu correcte funcionament.
Criteri d'amidament de projecte: Nombre d'unitats previstes, segons documentació gràfica de Projecte.
Criteri de mesura d'obra: Es mesurarà el nombre d'unitats realment executades segons especificacions de Projecte.

| Codi | Ut | Descripció | Rendiment | Preu | Import |
|---|---|---|---|---|---|
| mt35equ010a | U | Mòdul solar fotovoltaic de cèl·lules de silici monocristal·lí, "EQUIDESA", potència màxima (Wp) 555 W, marc d'alumini anoditzat, dimensions 2280x1135x35 mm, amb junta d'estanquitat perimetral, ferraments d'acer galvanitzat, cargolam, cables i connectors. (material) | 120 | 607.1 | 72852.000 |
| mo003 | h | Oficial 1ª electricista. (mà d'obra) | 69.433 | 29.34 | 2037.164 |
| mo102 | h | Ajudant electricista. (mà d'obra) | 69.433 | 25.25 | 1753.183 |
| % | % | Costos directes complementaris | 2 % | 76642.347 | 1532.847 |
|  |  | Costos directes |  |  | 78175.194 |
