# Sorrera

- Propietat de l'arxiu: CYPE Ingenieros S.A.
- Format: FIEBDC-3/2016
- Programa: Generador de preus de la construcció. CYPE Ingenieros, S.A.
- Data: 17/06/2024
- Divisa: EUR
- Costos indirectes: 3 %
- IVA: 21 %

## T Equipament urbà

### TJ Àrees de jocs infantils

#### TJJ Jocs infantils

**TJJ010** U Sorrera.
Sorrera de fusta de pi silvestre, tractada en autoclau, de 3,00x3,00 m, per a nens de 1 a 10 anys, amb zona de seguretat de 30,50 m² i 0,30 m d'altura lliure de caiguda. Col·locació en obra: amb tacs químics, sobre una superfície base. Inclús sorra per a reomplert interior del joc infantil.
Criteri de valoració econòmica: El preu no inclou la superfície base.
Inclou: Replanteig. Fixació del joc infantil. Abocat de la sorra. Realització de proves de servei.
Criteri d'amidament de projecte: Nombre d'unitats previstes, segons documentació gràfica de Projecte.
Criteri de mesura d'obra: Es mesurarà el nombre d'unitats realment executades segons especificacions de Projecte.

| Codi | Ut | Descripció | Rendiment | Preu | Import |
|---|---|---|---|---|---|
| mt50spl105b | U | Fixació composta per tac químic, volandera i cargol d'acer. (material) | 8 | 5.82 | 46.560 |
| mt52jig010J | U | Sorrera de fusta de pi silvestre, tractada en autoclau, de 3,00x3,00 m, per a nens de 1 a 10 anys, amb zona de seguretat de 30,50 m² i 0,30 m d'altura lliure de caiguda, amb elements de fixació. Segons UNE-EN 1176-1. (material) | 1 | 1394.56 | 1394.560 |
| mt01arp021b | m³ | Sorra de granulometria compresa entre 0,2 i 2 mm, sense partícules de llot ni d'argila, per a àrees de jocs infantils, segons UNE-EN 1177. (material) | 1.35 | 38.62 | 52.137 |
| mo041 | h | Oficial 1ª construcció d'obra civil. (mà d'obra) | 1.978 | 28.42 | 56.215 |
| mo087 | h | Ajudant construcció d'obra civil. (mà d'obra) | 1.978 | 25.28 | 50.004 |
| % | % | Costos directes complementaris | 2 % | 1599.476 | 31.990 |
|  |  | Costos directes |  |  | 1631.466 |

Residus:
- col·locació: mt01arp021b; factor de residu 0.003

## Recursos

**mt52jig010J** U Sorrera de fusta de pi silvestre
Dades tècniques: Cost energètic 21294.948 MJ; Emissió de CO2 -288.363 kg
Residus:
- embalatge: re150101 Envasos de paper i cartró. (component de residu); rendiment 3.755 kg; Codi LER 15 01 01; Massa de l'element 1 kg; Volum 0.001333 m3

**mt01arp021b** m³ Sorra de granulometria compresa entre 0,2 i 2 mm
Dades tècniques: Cost energètic 146.250 MJ; Emissió de CO2 7.800 kg; Codi LER 01 04 09; Massa de l'element 1950 kg; Volum 1.21875 m3
