# Balancí

- Propietat de l'arxiu: CYPE Ingenieros S.A.
- Format: FIEBDC-3/2016
- Programa: Generador de preus de la construcció. CYPE Ingenieros, S.A.
- Data: 17/06/2024
- Divisa: EUR
- Costos indirectes: 3 %
- IVA: 21 %

## T Equipament urbà

### TJ Àrees de jocs infantils

#### TJJ Jocs infantils

**TJJ020** U Balancí.
Balancí de tub d'acer pintat al forn i panells HPL, de 2 places, per a nens de 3 a 8 anys, amb zona de seguretat de 11,50 m² i 1,00 m d'altura lliure de caiguda. Col·locació en obra: amb tacs químics, sobre una superfície base.
Criteri de valoració econòmica: El preu no inclou la superfície base.
Inclou: Replanteig. Fixació del joc infantil. Realització de proves de servei.
Criteri d'amidament de projecte: Nombre d'unitats previstes, segons documentació gràfica de Projecte.
Criteri de mesura d'obra: Es mesurarà el nombre d'unitats realment executades segons especificacions de Projecte.

| Codi | Ut | Descripció | Rendiment | Preu | Import |
|---|---|---|---|---|---|
| mt50spl105b | U | Fixació composta per tac químic, volandera i cargol d'acer. (material) | 4 | 5.82 | 23.280 |
| mt52jig020a | U | Balancí de tub d'acer pintat al forn i panells HPL, de 2 places, amb molls d'acer i seients de polietilè, per a nens de 3 a 8 anys, amb zona de seguretat de 11,50 m² i 1,00 m d'altura lliure de caiguda, amb elements de fixació. Segons UNE-EN 1176-1 i UNE-EN 1176-6. (material) | 1 | 1609.11 | 1609.110 |
| mo041 | h | Oficial 1ª construcció d'obra civil. (mà d'obra) | 2.638 | 28.42 | 74.972 |
| mo087 | h | Ajudant construcció d'obra civil. (mà d'obra) | 2.638 | 25.28 | 66.689 |
| % | % | Costos directes complementaris | 2 % | 1774.051 | 35.481 |
|  |  | Costos directes |  |  | 1809.532 |

## Recursos

**mt52jig020a** U Balancí de tub d'acer pintat al forn i panells HPL
Dades tècniques: Cost energètic 611.782 MJ; Emissió de CO2 29.185 kg
Residus:
- embalatge: re150101 Envasos de paper i cartró. (component de residu); rendiment 3.809 kg; Codi LER 15 01 01; Massa de l'element 1 kg; Volum 0.001333 m3
