# Tobogan

- Propietat de l'arxiu: CYPE Ingenieros S.A.
- Format: FIEBDC-3/2016
- Programa: Generador de preus de la construcció. CYPE Ingenieros, S.A.
- Data: 17/06/2024
- Divisa: EUR
- Costos indirectes: 3 %
- IVA: 21 %

## T Equipament urbà

### TJ Àrees de jocs infantils

#### TJJ Jocs infantils

**TJJ050** U Tobogan.
Tobogan de plaques de polietilè d'alta densitat, per a nens de 2 a 6 anys, amb zona de seguretat de 16,00 m² i 1,00 m d'altura lliure de caiguda. Col·locació en obra: amb tacs químics, sobre una superfície base.
Criteri de valoració econòmica: El preu no inclou la superfície base.
Inclou: Replanteig. Fixació del joc infantil. Realització de proves de servei.
Criteri d'amidament de projecte: Nombre d'unitats previstes, segons documentació gràfica de Projecte.
Criteri de mesura d'obra: Es mesurarà el nombre d'unitats realment executades segons especificacions de Projecte.

| Codi | Ut | Descripció | Rendiment | Preu | Import |
|---|---|---|---|---|---|
| mt50spl105b | U | Fixació composta per tac químic, volandera i cargol d'acer. (material) | 8 | 5.82 | 46.560 |
| mt52jig050a | U | Tobogan de plaques de polietilè d'alta densitat, rampa de polietilè, barra de seguretat i graons de poliuretà amb nucli d'acer, per a nens de 2 a 6 anys, amb zona de seguretat de 16,00 m² i 1,00 m d'altura lliure de caiguda, amb elements de fixació. Segons UNE-EN 1176-1 i UNE-EN 1176-3. (material) | 1 | 1930.93 | 1930.930 |
| mo041 | h | Oficial 1ª construcció d'obra civil. (mà d'obra) | 3.297 | 28.42 | 93.701 |
| mo087 | h | Ajudant construcció d'obra civil. (mà d'obra) | 3.297 | 25.28 | 83.348 |
| % | % | Costos directes complementaris | 2 % | 2154.539 | 43.091 |
|  |  | Costos directes |  |  | 2197.630 |

## Recursos

**mt52jig050a** U Tobogan de plaques de polietilè d'alta densitat
Dades tècniques: Cost energètic 13931.988 MJ; Emissió de CO2 517.806 kg
Residus:
- embalatge: re150101 Envasos de paper i cartró. (component de residu); rendiment 3.89 kg; Codi LER 15 01 01; Massa de l'element 1 kg; Volum 0.001333 m3
