# Xarxa tridimensional

- Propietat de l'arxiu: CYPE Ingenieros S.A.
- Format: FIEBDC-3/2016
- Programa: Generador de preus de la construcció. CYPE Ingenieros, S.A.
- Data: 17/06/2024
- Divisa: EUR
- Costos indirectes: 3 %
- IVA: 21 %

## T Equipament urbà

### TJ Àrees de jocs infantils

#### TJJ Jocs infantils

**TJJ060** U Xarxa tridimensional.
Xarxa tridimensional de forma piramidal formada per pal d'acer galvanitzat en calent de 3,00 m d'altura i xarxa de poliamida, per a nens de 5 a 12 anys, amb zona de seguretat de 45,00 m² i 1,50 m d'altura lliure de caiguda. Col·locació en obra: amb tacs químics, sobre una base de formigó.
Inclou: Replanteig. Excavació. Formigonat de la base de recolzament. Fixació del joc infantil. Realització de proves de servei.
Criteri d'amidament de projecte: Nombre d'unitats previstes, segons documentació gràfica de Projecte.
Criteri de mesura d'obra: Es mesurarà el nombre d'unitats realment executades segons especificacions de Projecte.

| Codi | Ut | Descripció | Rendiment | Preu | Import |
|---|---|---|---|---|---|
| mt10hmf010tLc | m³ | Formigó HM-20/P/20/X0, fabricat en central. (material) | 3.5 | 83.57 | 292.495 |
| mt50spl105b | U | Fixació composta per tac químic, volandera i cargol d'acer. (material) | 4 | 5.82 | 23.280 |
| mt52jig060a | U | Xarxa tridimensional de forma piramidal formada per pal d'acer galvanitzat en calent de 3,00 m d'altura, amb capçal d'alumini, cobrepals de goma i xarxa de poliamida amb ànima interior d'acer, per a nens de 5 a 12 anys, amb zona de seguretat de 45,00 m² i 1,50 m d'altura lliure de caiguda, amb elements de fixació. Segons UNE-EN 1176-1 i UNE-EN 1176-11. (material) | 1 | 5661.94 | 5661.940 |
| mo041 | h | Oficial 1ª construcció d'obra civil. (mà d'obra) | 17.144 | 28.42 | 487.232 |
| mo087 | h | Ajudant construcció d'obra civil. (mà d'obra) | 17.144 | 25.28 | 433.400 |
| % | % | Costos directes complementaris | 2 % | 6898.347 | 137.967 |
|  |  | Costos directes |  |  | 7036.314 |

Residus:
- col·locació: mt10hmf010tLc Formigó HM-20/P/20/X0, fabricat en central; factor de residu 0.00139589

## Recursos

**mt10hmf010tLc** m³ Formigó HM-20/P/20/X0, fabricat en central
Dades tècniques: Cost energètic 1840.000 MJ; Emissió de CO2 230.000 kg; Codi LER 17 01 01; Massa de l'element 2300 kg; Volum 1.533333 m3

**mt52jig060a** U Xarxa tridimensional de forma piramidal formada per pal d'acer galvanitzat en calent de 3,00 m d'altura
Dades tècniques: Cost energètic 6117.947 MJ; Emissió de CO2 456.476 kg
Residus:
- embalatge: re150101 Envasos de paper i cartró. (component de residu); rendiment 4.302 kg; Codi LER 15 01 01; Massa de l'element 1 kg; Volum 0.001333 m3
