# Cavallets

- Propietat de l'arxiu: CYPE Ingenieros S.A.
- Format: FIEBDC-3/2016
- Programa: Generador de preus de la construcció. CYPE Ingenieros, S.A.
- Data: 17/06/2024
- Divisa: EUR
- Costos indirectes: 3 %
- IVA: 21 %

## T Equipament urbà

### TJ Àrees de jocs infantils

#### TJJ Jocs infantils

**TJJ070** U Cavallets.
Carrusel d'acer galvanitzat en calent format per màstil i plataforma giratòria de 2,00 m de diàmetre, per a nens de 1 a 4 anys, amb zona de seguretat de 30,00 m² i 0,55 m d'altura lliure de caiguda. Col·locació en obra: amb tacs químics, sobre una base de formigó.
Inclou: Replanteig. Excavació. Formigonat de la base de recolzament. Fixació del joc infantil. Realització de proves de servei.
Criteri d'amidament de projecte: Nombre d'unitats previstes, segons documentació gràfica de Projecte.
Criteri de mesura d'obra: Es mesurarà el nombre d'unitats realment executades segons especificacions de Projecte.

| Codi | Ut | Descripció | Rendiment | Preu | Import |
|---|---|---|---|---|---|
| mt10hmf010tLc | m³ | Formigó HM-20/P/20/X0, fabricat en central. (material) | 1 | 83.57 | 83.570 |
| mt50spl105b | U | Fixació composta per tac químic, volandera i cargol d'acer. (material) | 6 | 5.82 | 34.920 |
| mt52jig070a | U | Carrusel d'acer galvanitzat en calent format per màstil i plataforma giratòria, de 2,00 m de diàmetre, amb caixa de rodaments integrada a l'interior de l'estructura i seients de polietilè, per a nens de 1 a 4 anys, amb zona de seguretat de 30,00 m² i 0,55 m d'altura lliure de caiguda, amb elements de fixació. Segons UNE-EN 1176-1 i UNE-EN 1176-5. (material) | 1 | 1416.02 | 1416.020 |
| mo041 | h | Oficial 1ª construcció d'obra civil. (mà d'obra) | 4.616 | 28.42 | 131.187 |
| mo087 | h | Ajudant construcció d'obra civil. (mà d'obra) | 4.616 | 25.28 | 116.692 |
| % | % | Costos directes complementaris | 2 % | 1782.389 | 35.648 |
|  |  | Costos directes |  |  | 1818.037 |

Residus:
- col·locació: mt10hmf010tLc Formigó HM-20/P/20/X0, fabricat en central; factor de residu 0.00139589

## Recursos

**mt10hmf010tLc** m³ Formigó HM-20/P/20/X0, fabricat en central
Dades tècniques: Cost energètic 1840.000 MJ; Emissió de CO2 230.000 kg; Codi LER 17 01 01; Massa de l'element 2300 kg; Volum 1.533333 m3

**mt52jig070a** U Carrusel d'acer galvanitzat en calent format per màstil i plataforma giratòria
Dades tècniques: Cost energètic 10389.217 MJ; Emissió de CO2 639.387 kg
Residus:
- embalatge: re150101 Envasos de paper i cartró. (component de residu); rendiment 3.761 kg; Codi LER 15 01 01; Massa de l'element 1 kg; Volum 0.001333 m3
