# Casa de jocs

- Propietat de l'arxiu: CYPE Ingenieros S.A.
- Format: FIEBDC-3/2016
- Programa: Generador de preus de la construcció. CYPE Ingenieros, S.A.
- Data: 17/06/2024
- Divisa: EUR
- Costos indirectes: 3 %
- IVA: 21 %

## T Equipament urbà

### TJ Àrees de jocs infantils

#### TJJ Jocs infantils

**TJJ080** U Casa de jocs.
Casa amb taules i bancs de fusta de pi silvestre, tractada en autoclau, de 1,46 m d'altura, per a nens de 2 a 6 anys, amb zona de seguretat de 17,40 m² i 0,60 m d'altura lliure de caiguda. Col·locació en obra: amb tacs químics, sobre una superfície base.
Criteri de valoració econòmica: El preu no inclou la superfície base.
Inclou: Replanteig. Fixació del joc infantil. Realització de proves de servei.
Criteri d'amidament de projecte: Nombre d'unitats previstes, segons documentació gràfica de Projecte.
Criteri de mesura d'obra: Es mesurarà el nombre d'unitats realment executades segons especificacions de Projecte.

| Codi | Ut | Descripció | Rendiment | Preu | Import |
|---|---|---|---|---|---|
| mt50spl105b | U | Fixació composta per tac químic, volandera i cargol d'acer. (material) | 8 | 5.82 | 46.560 |
| mt52jig080a | U | Casa amb taules i bancs de fusta de pi silvestre, tractada en autoclau, de 1,46 m d'altura, per a nens de 2 a 6 anys, amb zona de seguretat de 17,40 m² i 0,60 m d'altura lliure de caiguda, amb elements de fixació. Segons UNE-EN 1176-1 i UNE-EN 1176-2. (material) | 1 | 3530.47 | 3530.470 |
| mo041 | h | Oficial 1ª construcció d'obra civil. (mà d'obra) | 2.638 | 28.42 | 74.972 |
| mo087 | h | Ajudant construcció d'obra civil. (mà d'obra) | 2.638 | 25.28 | 66.689 |
| % | % | Costos directes complementaris | 2 % | 3718.691 | 74.374 |
|  |  | Costos directes |  |  | 3793.065 |

## Recursos

**mt52jig080a** U Casa amb taules i bancs de fusta de pi silvestre
Dades tècniques: Cost energètic 19427.437 MJ; Emissió de CO2 -262.333 kg
Residus:
- embalatge: re150101 Envasos de paper i cartró. (component de residu); rendiment 4.291 kg; Codi LER 15 01 01; Massa de l'element 1 kg; Volum 0.001333 m3
